# Revestimento de paramentos interiores

- Propriedade do ficheiro: CYPE INGENIEROS, S.A.
- Formato: FIEBDC-3/2002
- Âmbito geográfico: Angola
- Moeda: AOA
- Custos indirectos: 3.00 %
- IVA: 18.00 %

## R Revestimentos

### RC Descontínuos

#### RCP De pedra natural

**RCP010** m² Revestimento de paramentos interiores, até 3 m de altura, com placas mecanizadas de granito Ariz, acabamento polido, 60x40x3 cm, fixadas com ancoragens de varão de aço galvanizado, de 3 mm de diâmetro e assentes com argamassa de cimento M-15; enchimento de juntas com argamassa de juntas especial para revestimentos de pedra natural.
Revestimento de paramentos interiores, até 3 m de altura, com placas mecanizadas de granito Ariz, acabamento polido, de 60x40x3 cm, fixadas ao paramento suporte através de ancoragens de varão de aço galvanizado, de 3 mm de diâmetro, de modo que, uma vez colocadas as placas, fique uma caixa de ar de 2 cm de espessura, que posteriormente será preenchida com argamassa de cimento M-15, após fixação e aprume das placas, vedação de juntas com argamassa de juntas especial para revestimentos de pedra natural. Inclusive preparação prévia das placas e do paramento de suporte, implantação, execução de caixas, cortes, aberturas no paramento para a ancoragem de varões através do seu assentamento com argamassa de cimento M-15, remates de cantos, colocação de separadores de PVC, entre o canto inferior de uma placa e o superior da seguinte, enchimentos, realização de encontros com outros materiais, juntas, peças especiais, acabamento e limpeza final do paramento.
Inclui: Implantação das placas no paramento conforme estereotomia indicada. Colocação e aprumo de prumos de referência. Colocação de fios entre prumos. Preparação da pedra natural, salpicando-a com leitada de cimento e areia na face interior. Humedecimento do paramento a revestir. Colocação das placas com cunhas de madeira e fixação dos grampos ao suporte. Verificação do aprumo, nível e alinhamento da fiada de placas. Colocação entre placa e placa dos separadores. Enchimento da câmara existente entre a placa e a alvenaria. Colocação das seguintes fiadas de placas. Enchimento das juntas. Limpeza final do paramento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt18bgi010gc | m² | Placa mecanizada de granito nacional, Ariz, 60x40x3 cm, acabamento polido, segundo NP EN 1469. (material) | 1.050 | 27499.82 | 28874.81 |
| mt19paj015a | Ud | Varão de aço galvanizado, de 3 mm de diâmetro, para ancoragem de revestimentos de paramentos com materiais pétreos. (material) | 9.000 | 106.74 | 960.66 |
| mt09mor010f | m³ | Argamassa de cimento CEM II/B-L 32,5 N tipo M-15, confeccionada em obra com 400 kg/m³ de cimento e uma proporção em volume 1/3. (material) | 0.025 | 21208.77 | 530.22 |
| mt18acc040 | Ud | Separadores de PVC, de 2 mm de espessura, para juntas horizontais em paramentos de pedra natural. (material) | 34.000 | 8.54 | 290.36 |
| mt09mcr220 | kg | Argamassa de enchimento de juntas para revestimentos, interiores ou exteriores, de pedra natural, polida ou para polir, composta de cimento, inertes à base de pó de mármore, pigmentos resistentes aos álcalis e aditivos especiais. (material) | 0.150 | 255.70 | 38.36 |
| op00sie030 |  | Serra de disco de diamante, para mesa de trabalho, de corte húmido. | 1.000 | 0.00 | 0.00 |
| op00tal010 |  | Berbequim. | 1.000 | 0.00 | 0.00 |
| mo022 | h | Oficial de 1ª colocador de pedra natural. (mão de obra) | 1.100 | 612.02 | 673.22 |
| mo060 | h | Ajudante de colocador de pedra natural. (mão de obra) | 1.100 | 357.82 | 393.60 |
| % | % | Custos directos complementares | 2 % | 31761.23 | 635.22 |
|  |  | Custos directos |  |  | 32396.45 |
