# Pintura com tinta de silicato sobre paramento exterior

- Propriedade do ficheiro: CYPE INGENIEROS, S.A.
- Formato: FIEBDC-3/2002
- Âmbito geográfico: Angola
- Moeda: AOA
- Custos indirectos: 3.00 %
- IVA: 18.00 %

## R Revestimentos

### RF Pinturas em paramentos exteriores

#### RFS Tintas de silicato

**RFS010** m² Pintura com tinta de silicato sobre paramento exterior.
Aplicação manual de duas demãos de tinta de silicato, cor branca, acabamento mate, textura lisa, a primeira demão diluída com 10% de água e a seguinte não diluída, (rendimento: 0,1 l/m² cada demão); aplicação prévia de uma demão de primário, à base de soluções de silicato de potássio, sobre paramento exterior de argamassa de cimento.
Critérios considerados na determinação do preço da unidade de obra: O preço inclui a protecção dos elementos da envolvente que possam ser afectados durante os trabalhos e a resolução de pontos singulares.
Inclui: Preparação, limpeza e lixagem prévia do suporte. Preparação da mistura. Aplicação de uma demão de primário. Aplicação de duas demãos de acabamento.
Critério de medição de projecto: Superfície medida segundo documentação gráfica de Projecto, com o mesmo critério que o suporte base.
Critério de medição de obra: Medir-se-á a superfície realmente executada segundo especificações de Projecto, com o mesmo critério que o suporte base.

| Código | Un | Descrição | Rendimento | Preço | Importância |
|---|---|---|---|---|---|
| mt27pir120a | l | Primário não orgânico, incolor, à base de silicato de potássio modificado; para aplicar com trincha, rolo ou pistola. (material) | 0.100 | 6441.53 | 644.15 |
| mt27pir112c | l | Tinta para exterior, à base de copolímeros acrílicos e silicato de potássio em dispersão aquosa, dióxido de titânio e pigmentos extendedores seleccionados, cor branca, acabamento mate, textura lisa, impermeável à água da chuva, permeável ao vapor de água, anti-caruncho e anti-verdete, auto-limpável, transpirável e resistente aos raios UV; para aplicar com trincha, rolo ou pistola. (material) | 0.200 | 4353.59 | 870.72 |
| mt27pfs020b | l | Primário regulador da absorção à base de soluções de silicato de potássio e emulsões acrílicas, para aplicar com trincha, rolo ou pistola. (material) | 0.020 | 19112.64 | 382.25 |
| op00tal020 |  | Berbequim com misturador. | 1.000 | 0.00 | 0.00 |
| mo038 | h | Oficial de 1ª pintor. (mão de obra) | 0.203 | 1028.94 | 208.87 |
| mo076 | h | Ajudante de pintor. (mão de obra) | 0.203 | 604.97 | 122.81 |
| % | % | Custos directos complementares | 2 % | 2228.80 | 44.58 |
|  |  | Custos directos |  |  | 2273.38 |
