# Esmalte sobre caixilharia de aço

- Propriedade do ficheiro: CYPE INGENIEROS, S.A.
- Formato: FIEBDC-3/2002
- Âmbito geográfico: Angola
- Moeda: AOA
- Custos indirectos: 3.00 %
- IVA: 18.00 %

## R Revestimentos

### RN Pinturas em metais

#### RNE Esmaltes

**RNE030** m² Esmalte sobre caixilharia de aço.
Aplicação manual de duas demãos de esmalte sintético de secagem rápida, à base de resinas alquídicas, cor branca, acabamento brilhante, (rendimento: 0,077 l/m² cada demão); aplicação prévia de uma demão de primário sintético antioxidante de secagem rápida, à base de resinas alquídicas, cor cinzento, acabamento mate (rendimento: 0,125 l/m²), sobre porta interior, cega, de aço.
Inclui: Preparação e limpeza da superfície suporte. Aplicação de uma demão de primário. Aplicação de duas demãos de acabamento.
Critério de medição de projecto: Superfície medida segundo documentação gráfica de Projecto, sem descontar aberturas, por ambas as faces, incluindo as guarnições.
Critério de medição de obra: Medir-se-á a superfície realmente executada segundo especificações de Projecto, por ambas as faces, incluindo as guarnições.

| Código | Un | Descrição | Rendimento | Preço | Importância |
|---|---|---|---|---|---|
| mt27pfi200a | l | Primário sintético antioxidante de secagem rápida, cor cinzento, acabamento mate, à base de resinas alquídicas, pigmentos orgânicos, pigmentos inorgânicos, pigmentos antioxidantes e dissolvente formado à base de uma mistura de hidrocarbonetos, para aplicar com trincha, rolo ou pistola sobre superfícies metálicas. (material) | 0.125 | 3843.05 | 480.38 |
| mt27ess200a | l | Esmalte sintético de secagem rápida, para interior, cor branca, acabamento brilhante, à base de resinas alquídicas, pigmentos orgânicos, pigmentos inorgânicos, pigmentos antioxidantes e dissolvente formado à base de uma mistura de hidrocarbonetos, para aplicar com trincha, rolo ou pistola sobre superfícies metálicas. (material) | 0.154 | 16405.83 | 2526.50 |
| op00dec010 |  | Soprador. | 1.000 | 0.00 | 0.00 |
| mo038 | h | Oficial de 1ª pintor. (mão de obra) | 0.770 | 1055.59 | 812.80 |
| mo076 | h | Ajudante de pintor. (mão de obra) | 0.153 | 620.64 | 94.96 |
| % | % | Custos directos complementares | 2 % | 3914.64 | 78.29 |
|  |  | Custos directos |  |  | 3992.93 |
