# Pintura com tinta acrílica de água em pavimentos de campos de ténis

- Propriedade do ficheiro: CYPE INGENIEROS, S.A.
- Formato: FIEBDC-3/2002
- Âmbito geográfico: Angola
- Custos indirectos: 3.00 %
- IVA: 18.00 %

## R Revestimentos

### RO Pinturas específicas

#### ROD Uso desportivo

**ROD020** m² Pintura com tinta acrílica de água em pavimentos de campos de ténis, demão de primário com tinta plástica, acabamento acetinado, à base de resinas acrílicas puras emulsionadas em água, diluída com 10% a 20% de água, e duas demãos de acabamento com o mesmo produto sem diluir (rendimento: 0,125 l/m² cada demão).
Execução em campos de ténis de camada de acabamento com tinta de água, através da aplicação de uma demão de primário com tinta plástica, acabamento acetinado, à base de resinas acrílicas puras emulsionadas em água, cor vermelho, flexível, dura, resistente à água e à intempérie, diluída com 10% a 20% de água, aplicada preferencialmente com trincha para facilitar a penetração, e duas demãos de acabamento com o mesmo produto sem diluir (rendimento: 0,125 l/m² cada demão). Inclusive p/p de preparação da camada base e limpeza.
Inclui: Preparação e limpeza da superfície suporte. Aplicação da demão de primário. Aplicação de duas demãos de acabamento.
Critério de medição de projecto: Superfície medida segundo documentação gráfica de Projecto, com o mesmo critério que o suporte base.
Critério de medição de obra: Medir-se-á a superfície realmente executada segundo especificações de Projecto, com o mesmo critério que o suporte base.

| Código | Un | Descrição | Rendimento | Preço | Importância |
|---|---|---|---|---|---|
| mt27pdj010e | l | Tinta plástica, acabamento acetinado, à base de resinas acrílicas puras emulsionadas em água, cor vermelho, flexível, dura, resistente à água e à intempérie, aplicada com trincha, rolo ou pistola, diluída com 10% a 20% de água. (material) | 0.106 | 15.50 | 1.64 |
| mt27pdj010f | l | Tinta plástica, acabamento acetinado, à base de resinas acrílicas puras emulsionadas em água, cor vermelho, flexível, dura, resistente à água e à intempérie, aplicada com trincha, rolo ou pistola, sem diluir. (material) | 0.250 | 15.50 | 3.88 |
| op00tal020 |  | Berbequim com misturador. | 1.000 | 0.00 | 0.00 |
| mo038 | h | Oficial de 1ª pintor. (mão de obra) | 0.188 | 2.93 | 0.55 |
| mo076 | h | Ajudante de pintor. (mão de obra) | 0.188 | 1.70 | 0.32 |
| % | % | Custos directos complementares | 2 % | 6.39 | 0.13 |
|  |  | Custos directos |  |  | 6.52 |
