# Tinta de dois componentes à base de resina epóxi

- Propriedade do ficheiro: CYPE INGENIEROS, S.A.
- Formato: FIEBDC-3/2002
- Âmbito geográfico: Angola
- Custos indirectos: 0.03 %
- IVA: 18.00 %

## R Revestimentos

### RO Pinturas específicas

#### ROO Tintas para tratamento de pavimentos

**ROO010** m² Tinta de dois componentes à base de resina epóxi, de alta resistência, Epomor NF "REVETÓN", incolor, acabamento brilhante, aplicado em duas demãos (rendimento: 0,105 l/m² cada demão), sobre superfícies exteriores de betão ou de argamassa autonivelante, em pavimentos de garagens (sem incluir a preparação do suporte).
Fornecimento e aplicação de tinta sobre superfícies exteriores de betão ou de argamassa autonivelante, para utilização em pavimentos de garagens, através da aplicação com rolo ou pistola de air-less de uma primeira demão de tinta de dois componentes à base de resina epóxi, de alta resistência, Epomor NF "REVETÓN", incolor, acabamento brilhante, diluída com 10% de dissolvente E "REVETÓN", à base de uma mistura de hidrocarbonetos aromáticos, e uma segunda demão do mesmo produto diluída com 5% de dissolvente, (rendimento: 0,105 l/m² cada demão). Inclusive p/p de limpeza da superfície suporte e preparação da mistura. Sem incluir a preparação do suporte.
Inclui: Limpeza geral da superfície suporte. Preparação da mistura. Aplicação de duas demãos de acabamento.
Critério de medição de projecto: Superfície medida segundo documentação gráfica de Projecto, com o mesmo critério que o suporte base.
Critério de medição de obra: Medir-se-á a superfície realmente executada segundo especificações de Projecto, com o mesmo critério que o suporte base.

| Código | Un | Descrição | Rendimento | Preço | Importância |
|---|---|---|---|---|---|
| mt27pir620c | l | Tinta de dois componentes à base de resina epóxi, de alta resistência, Epomor NF "REVETÓN", incolor, acabamento brilhante, aplicada com broxa, rolo ou pistola. (material) | 0.210 | 36.69 | 7.70 |
| mt27war120a | l | Dissolvente E "REVETÓN", à base de uma mistura de hidrocarbonetos aromáticos, álcoois e ésteres, para produtos epóxi. (material) | 0.021 | 8.63 | 0.18 |
| op00tal020 |  | Berbequim com misturador. | 1.000 | 0.00 | 0.00 |
| mo037 | h | Oficial de 1ª pintor. (mão de obra) | 0.107 | 2.90 | 0.31 |
| mo071 | h | Ajudante de pintor. (mão de obra) | 0.107 | 1.91 | 0.20 |
| % | % | Custos directos complementares | 2 % | 8.39 | 0.17 |
|  |  | Custos directos |  |  | 8.56 |
