# Base de argamassa leve autonivelante de cimento

- Propriedade do ficheiro: CYPE INGENIEROS, S.A.
- Formato: FIEBDC-3/2002
- Âmbito geográfico: Angola
- Moeda: AOA
- Custos indirectos: 3.00 %
- IVA: 18.00 %

## R Revestimentos

### RS Pavimentos

#### RSB Bases de pavimento

**RSB012** m² Base de argamassa leve autonivelante de cimento.
Base para pavimento interior, de 40 mm de espessura, de argamassa leve autonivelante, CT - C16 - F3 segundo EN 13813, descarga com misturadora-bombeadora, sobre lâmina de isolamento para formação de pavimento flutuante; e aplicação posterior de agente filmógeno, (0,15 l/m²). Inclusive banda de painel rígido de poliestireno expandido para a preparação das juntas perimetrais de dilatação.
Critérios considerados na determinação do preço da unidade de obra: O preço não inclui a lâmina de isolamento.
Inclui: Implantação e marcação de níveis. Preparação das juntas perimetrais de dilatação. Espalhamento da argamassa através de bombagem. Aplicação do agente filmógeno.
Critério de medição de projecto: Superfície medida segundo documentação gráfica de Projecto.
Critério de medição de obra: Medir-se-á a superfície realmente executada segundo especificações de Projecto, sem deduzir a superfície ocupada pelos pilares situados dentro do seu perímetro.

| Código | Un | Descrição | Rendimento | Preço | Importância |
|---|---|---|---|---|---|
| mt16pea020a | m² | Painel rígido de poliestireno expandido, segundo NP EN 13163, bordo lateral recto, de 10 mm de espessura, resistência térmica 0,25 m²°C/W, condutibilidade térmica 0,036 W/(m°C), para junta de dilatação. (material) | 0.100 | 1136.61 | 113.66 |
| mt09moc080a | kg | Argamassa leve autonivelante, CT - C16 - F3 segundo EN 13813, composta por ligantes hidráulicos, resinas poliméricas, inertes siliciosos, argila expandida e aditivos orgânicos e inorgânicos densidade >1300 kg/m³, usada em nivelação de pavimentos. (material) | 52.000 | 59.04 | 3070.08 |
| mt08cur020a | l | Agente filmógeno, para a cura de betões e argamassas. (material) | 0.150 | 295.17 | 44.28 |
| mq06pym020 | h | Misturadora-bombeadora para argamassas autonivelantes. (equipamento) | 0.080 | 2950.66 | 236.05 |
| mo031 | h | Oficial de 1ª aplicador de argamassa autonivelante. (mão de obra) | 0.131 | 1055.59 | 138.28 |
| mo069 | h | Ajudante de aplicador de argamassa autonivelante. (mão de obra) | 0.131 | 620.64 | 81.30 |
| % | % | Custos directos complementares | 2 % | 3683.65 | 73.67 |
|  |  | Custos directos |  |  | 3757.32 |
