# Base de betão leve

- Propriedade do ficheiro: CYPE INGENIEROS, S.A.
- Formato: FIEBDC-3/2002
- Âmbito geográfico: Angola
- Moeda: AOA
- Custos indirectos: 3.00 %
- IVA: 18.00 %

## R Revestimentos

### RS Pavimentos

#### RSB Bases de pavimento

**RSB015** m² Base de betão leve.
Base para pavimento, de 6 cm de espessura, de betão leve, de resistência à compressão 2,0 MPa e 690 kg/m³ de densidade, confeccionado em obra com argila expandida e cimento cinzento, acabamento com camada de regularização de argamassa de cimento, confeccionada em obra, dosificação 1:6 de 2 cm de espessura, talochada e limpa. Inclusive banda de painel rígido de poliestireno expandido para a preparação das juntas perimetrais de dilatação.
Inclui: Implantação e marcação de níveis. Preparação das juntas perimetrais de dilatação. Colocação em obra do betão. Formação de juntas de retracção. Descarga, espalhamento e nivelamento da argamassa de regularização. Cura da argamassa.
Critério de medição de projecto: Superfície medida segundo documentação gráfica de Projecto.
Critério de medição de obra: Medir-se-á a superfície realmente executada segundo especificações de Projecto, sem deduzir a superfície ocupada pelos pilares situados dentro do seu perímetro.

| Código | Un | Descrição | Rendimento | Preço | Importância |
|---|---|---|---|---|---|
| mt16pea020a | m² | Painel rígido de poliestireno expandido, segundo NP EN 13163, bordo lateral recto, de 10 mm de espessura, resistência térmica 0,25 m²°C/W, condutibilidade térmica 0,036 W/(m°C), para junta de dilatação. (material) | 0.050 | 1093.88 | 54.69 |
| mt01arl030b | m³ | Argila expandida, fornecida em sacos Big Bag, segundo NP EN 13055-1. (material) | 0.063 | 20207.78 | 1273.09 |
| mt08cem000l | kg | Cimento cinzento em sacos. (material) | 12.000 | 18.65 | 223.80 |
| mt08aaa010a | m³ | Água. (material) | 0.003 | 279.70 | 0.84 |
| mt09mor010c | m³ | Argamassa de cimento CEM II/B-L 32,5 N tipo M-5, confeccionada em obra com 230 kg/m³ de cimento e uma proporção em volume 1/6. (material) | 0.020 | 21498.99 | 429.98 |
| mq06hor010 | h | Betoneira eléctrica com uma capacidade de amassadura de 160 l. (equipamento) | 0.038 | 907.30 | 34.48 |
| mo020 | h | Oficial de 1ª construção. (mão de obra) | 0.289 | 1028.94 | 297.36 |
| mo113 | h | Operário não qualificado construção. (mão de obra) | 0.289 | 581.64 | 168.09 |
| % | % | Custos directos complementares | 2 % | 2482.33 | 49.65 |
|  |  | Custos directos |  |  | 2531.98 |
