# Aro perimetral para tapete de entrada do edifício

- Propriedade do ficheiro: CYPE INGENIEROS, S.A.
- Formato: FIEBDC-3/2002
- Âmbito geográfico: Angola
- Moeda: AOA
- Custos indirectos: 3.00 %
- IVA: 18.00 %

## R Revestimentos

### RS Pavimentos

#### RSF Carpetes e tapetes

**RSF020** m Aro perimetral para tapete de entrada do edifício.
Aro perimetral para tapete de entrada do edifício, formada por perfis angulares de alumínio, acabamento natural, com abas de 15x25 mm de comprimento e 3 mm de espessura. COLOCAÇÃO: em rebaixo do pavimento.
Critérios considerados na determinação do preço da unidade de obra: O preço não inclui a formação da caixa.
Inclui: Preparação da superfície suporte. Colocação e fixação mecânica do perfil. Vedação das juntas.
Critério de medição de projecto: Comprimento medido segundo documentação gráfica de Projecto.
Critério de medição de obra: Medir-se-á o comprimento realmente executado segundo especificações de Projecto.

| Código | Un | Descrição | Rendimento | Preço | Importância |
|---|---|---|---|---|---|
| mt18fel020ad | m | Aro perimetral para tapete de entrada do edifício, formada por perfis angulares de alumínio, acabamento natural, com abas de 15x25 mm de comprimento e 3 mm de espessura, e elementos de fixação ao suporte. (material) | 1.000 | 22237.99 | 22237.99 |
| mt20wwa030 | Ud | Cartucho de 310 cm³ de massa de poliuretano impermeável. (material) | 0.032 | 9043.45 | 289.39 |
| op00amo010 |  | Rebarbadora. | 1.000 | 0.00 | 0.00 |
| mo027 | h | Oficial de 1ª instalador de alcatifas e revestimentos têxteis. (mão de obra) | 0.131 | 1055.59 | 138.28 |
| % | % | Custos directos complementares | 2 % | 22665.66 | 453.31 |
|  |  | Custos directos |  |  | 23118.97 |
