# Remate para tecto falso amovível de placas de escaiola

- Propriedade do ficheiro: CYPE INGENIEROS, S.A.
- Formato: FIEBDC-3/2002
- Âmbito geográfico: Angola
- Moeda: AOA
- Custos indirectos: 3.00 %
- IVA: 18.00 %

## R Revestimentos

### RT Tectos falsos em interiores

#### RTB Amovíveis, de placas de escaiola

**RTB020** m Remate para tecto falso amovível de placas de escaiola.
Formação de remate vertical em mudança de nível de tecto falso amovível, através de placas de escaiola com nervuras e acabamento liso sobre perfis metálicos, para fechar um espaço de 20 cm de altura. Inclusive fixações para a ancoragem dos perfis e pasta de escaiola.
Inclui: Marcação do traçado do remate nos paramentos. Disposição e corte das peças. Humidificação da base de fixação. Montagem dos perfis. Colocação e enchimento das juntas das peças. Correcção de falhas de encontros entre peças, esquinas e cantos.
Critério de medição de projecto: Comprimento medido segundo documentação gráfica de Projecto.
Critério de medição de obra: Medir-se-á o comprimento realmente executado segundo especificações de Projecto.

| Código | Un | Descrição | Rendimento | Preço | Importância |
|---|---|---|---|---|---|
| mt12fpe010b | m² | Placa de escaiola com nervuras, de 100x60 cm e de 8 mm de espessura (20 mm de espessura total, incluindo as nervuras), com canto recto e acabamento liso, sem revestir, para tectos falsos. (material) | 0.224 | 3697.81 | 828.31 |
| mt09pes010 | m³ | Pasta de escaiola, segundo EN 13279-1. (material) | 0.002 | 32369.69 | 64.74 |
| mt12psg225 | m | Perfil de aço galvanizado, para a sustentação de remate em tectos falsos amovível. (material) | 2.100 | 2627.70 | 5518.17 |
| mt12psg230 | Ud | Forquilha de aço galvanizado. (material) | 0.550 | 820.41 | 451.23 |
| mt12psg231 | Ud | Peça de união. (material) | 0.550 | 1034.44 | 568.94 |
| op00ato010 |  | Aparafusadora. | 1.000 | 0.00 | 0.00 |
| mo035 | h | Oficial de 1ª escaiolador. (mão de obra) | 0.656 | 1028.94 | 674.98 |
| mo117 | h | Operário escaiolador. (mão de obra) | 0.656 | 581.64 | 381.56 |
| % | % | Custos directos complementares | 2 % | 8487.93 | 169.76 |
|  |  | Custos directos |  |  | 8657.69 |
