# Tecto falso amovível de placas de escaiola

- Propriedade do ficheiro: CYPE INGENIEROS, S.A.
- Formato: FIEBDC-3/2002
- Âmbito geográfico: Angola
- Moeda: AOA
- Custos indirectos: 3.00 %
- IVA: 18.00 %

## R Revestimentos

### RT Tectos falsos em interiores

#### RTB Amovíveis, de placas de escaiola

**RTB025** m² Tecto falso amovível de placas de escaiola.
Tecto falso amovível suspenso, situado a uma altura menor de 4 m, constituído por: ESTRUTURA: perfis à vista acabamento lacado, cor branca, compreendendo perfis primários e secundários, suspensos da laje ou elemento de suporte com varões e suspensões; PLACAS: placas de escaiola, de superfície fissurada, 60x60 cm. Inclusive perfis angulares, fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12fac020b | Ud | Varão metálico de aço galvanizado de 6 mm de diâmetro. (material) | 1.000 | 380.48 | 380.48 |
| mt12fac030a | m | Perfis à vista com acabamento lacado cor branca, para tectos falsos amovíveis, inclusive peças complementares e especiais. (material) | 4.000 | 1034.44 | 4137.76 |
| mt12fac060 | Ud | Perfil angular para remates perimetrais. (material) | 0.600 | 737.18 | 442.31 |
| mt12fac050 | Ud | Acessórios para a colocação de tectos falsos amovíveis. (material) | 0.200 | 1914.30 | 382.86 |
| mt12fpe020a | m² | Placa de escaiola, de superfície fissurada, 60x60 cm, para colocar sobre perfis à vista em tectos falsos amovíveis. (material) | 1.020 | 5945.03 | 6063.93 |
| op00fre010 |  | Fresadora. | 1.000 | 0.00 | 0.00 |
| op00ato010 |  | Aparafusadora. | 1.000 | 0.00 | 0.00 |
| mo035 | h | Oficial de 1ª escaiolador. (mão de obra) | 0.302 | 1028.94 | 310.74 |
| mo117 | h | Operário escaiolador. (mão de obra) | 0.302 | 581.64 | 175.66 |
| % | % | Custos directos complementares | 2 % | 11893.74 | 237.87 |
|  |  | Custos directos |  |  | 12131.61 |
