# Tecto falso contínuo de placas de gesso laminado

- Propriedade do ficheiro: CYPE INGENIEROS, S.A.
- Formato: FIEBDC-3/2002
- Âmbito geográfico: Angola
- Moeda: AOA
- Custos indirectos: 3.00 %
- IVA: 18.00 %

## R Revestimentos

### RT Tectos falsos em interiores

#### RTC Contínuos, de placas de gesso laminado

**RTC015** m² Tecto falso contínuo de placas de gesso laminado.
Tecto falso contínuo suspenso, liso, 12,5+27+27, situado a uma altura menor de 4 m, com nível de qualidade do acabamento standard (Q2), constituído por: ESTRUTURA: estrutura metálica de aço galvanizado de mestras primárias 60/27 mm com uma modulação de 1000 mm e suspensas da superfície suporte de betão com suspensões combinadas cada 900 mm, e mestras secundárias fixadas perpendicularmente às mestras primárias com conectores tipo cavalete com uma modulação de 500 mm; PLACAS: uma camada de placas de gesso laminado A / EN 520 - 1200 / comprimento / 12,5 / com os bordos longitudinais afinados. Inclusive banda autocolante dessolidarizante, fixações para a ancoragem dos perfis, parafusos para a fixação das placas, massa de juntas, fita microperfurada de papel e acessórios de montagem.
Inclui: Marcação dos eixos da estrutura metálica. Colocação da fita acústica. Nivelamento e fixação dos perfis perimetrais. Sinalização dos pontos de ancoragem à laje ou elemento de suporte. Nivelamento e suspensão dos perfis primários e secundários da estrutura. Corte das placas. Fixação das placas. Resolução de encontros e pontos singulares. Tratamento de juntas.
Critério de medição de projecto: Superfície medida entre paramentos, segundo documentação gráfica de Projecto, sem descontar aberturas para instalações.
Critério de medição de obra: Medir-se-á a superfície realmente executada segundo especificações de Projecto, sem deduzir as aberturas de superfície menor de 1 m².

| Código | Un | Descrição | Rendimento | Preço | Importância |
|---|---|---|---|---|---|
| mt12psg160a | m | Perfil em U, de aço galvanizado, de 30 mm. (material) | 0.400 | 1026.46 | 410.58 |
| mt12psg220 | Ud | Fixação composta por bucha e parafuso 5x27. (material) | 2.000 | 76.45 | 152.90 |
| mt12psg210a | Ud | Suspensão para tectos falsos suspensos. (material) | 1.200 | 430.72 | 516.86 |
| mt12psg210b | Ud | Seguro para a fixação da suspensão, em tectos falsos suspensos. (material) | 1.200 | 49.67 | 59.60 |
| mt12psg210c | Ud | Ligação superior para fixar o varão à suspensão, em tectos falsos suspensos. (material) | 1.200 | 663.30 | 795.96 |
| mt12psg190 | Ud | Varão de suspensão. (material) | 1.200 | 444.03 | 532.84 |
| mt12psg050c | m | Mestra 60/27 de chapa de aço galvanizado, de largura 60 mm, segundo EN 14195. (material) | 3.200 | 995.68 | 3186.18 |
| mt12pek020la | Ud | Conector, para mestra 60/27. (material) | 0.600 | 226.86 | 136.12 |
| mt12pek020da | Ud | Conector tipo cavalete, para mestra 60/27. (material) | 2.300 | 271.96 | 625.51 |
| mt12psg010a | m² | Placa de gesso laminado A / EN 520 - 1200 / comprimento / 12,5 / com os bordos longitudinais afinados. (material) | 1.050 | 4763.28 | 5001.44 |
| mt12psg081c | Ud | Parafuso autoperfurante 3,5x25 mm. (material) | 17.000 | 10.85 | 184.45 |
| mt12psg041b | m | Banda autocolante dessolidarizante de espuma de poliuretano de células fechadas, de 3,2 mm de espessura e 50 mm de largura, resistência térmica 0,10 m²°C/W, condutibilidade térmica 0,032 W/(m°C). (material) | 0.400 | 283.93 | 113.57 |
| mt12psg030a | kg | Massa de juntas, segundo EN 13963. (material) | 0.300 | 1072.02 | 321.61 |
| mt12psg040a | m | Fita microperfurada de papel, segundo EN 13963. (material) | 1.200 | 50.75 | 60.90 |
| op00fre010 |  | Fresadora. | 1.000 | 0.00 | 0.00 |
| op00ato010 |  | Aparafusadora. | 1.000 | 0.00 | 0.00 |
| mo015 | h | Oficial de 1ª montador de tectos falsos. (mão de obra) | 0.372 | 1057.30 | 393.32 |
| mo082 | h | Ajudante de montador de tectos falsos. (mão de obra) | 0.372 | 604.97 | 225.05 |
| % | % | Custos directos complementares | 2 % | 12716.89 | 254.34 |
|  |  | Custos directos |  |  | 12971.23 |
