# Tecto falso contínuo de placas de gesso laminado, anti-radiações. Sistema "PLACO"

- Propriedade do ficheiro: CYPE INGENIEROS, S.A.
- Formato: FIEBDC-3/2002
- Âmbito geográfico: Angola
- Moeda: AOA
- Custos indirectos: 3.00 %
- IVA: 18.00 %

## R Revestimentos

### RT Tectos falsos em interiores

#### RTC Contínuos, de placas de gesso laminado

**RTC028** m² Tecto falso contínuo de placas de gesso laminado, anti-radiações. Sistema "PLACO".
Tecto falso contínuo suspenso, liso, situado a uma altura menor de 4 m, com nível de qualidade do acabamento standard (Q2). Sistema Placo X-Ray Protection "PLACO", constituído por: ESTRUTURA: estrutura metálica de perfis primários F530 "PLACO"; PLACAS: duas camadas de placas de gesso laminado DFI / EN 520 - 600 / 1800 / 12,5 / com os bordos longitudinais afinados, X-Ray Protection "PLACO". Inclusive fixações para a ancoragem dos perfis, parafusos para a fixação das placas, massa de secagem Promix X-Ray Protection "PLACO", fita microperfurada de papel "PLACO" e acessórios de montagem.
Inclui: Marcação dos eixos da estrutura metálica. Sinalização dos pontos de ancoragem à laje ou elemento de suporte. Nivelação e suspensão dos perfis primários. Corte das placas. Fixação das placas. Resolução de encontros e pontos singulares. Tratamento de juntas.
Critério de medição de projecto: Superfície medida entre paramentos, segundo documentação gráfica de Projecto, sem descontar aberturas para instalações.
Critério de medição de obra: Medir-se-á a superfície realmente executada segundo especificações de Projecto

| Código | Un | Descrição | Rendimento | Preço | Importância |
|---|---|---|---|---|---|
| mt12ple010b | Ud | Varão galvanizado roscado "PLACO", de 6 mm de diâmetro e 1000 mm de comprimento. (material) | 1.800 | 1105.78 | 1990.40 |
| mt12ple020 | Ud | Forquilha de suspensão F-530 "PLACO". (material) | 1.800 | 352.42 | 634.36 |
| mt12plp010 | m | Perfil de aço galvanizado, F-530 "PLACO", fabricado através de laminação a frio, de 3000 mm de comprimento, 45x16 mm de secção e 0,6 mm de espessura, para a realização de revestimentos interiores autoportantes e tectos, segundo EN 14195. (material) | 3.000 | 2080.76 | 6242.28 |
| mt12ple030 | Ud | Peça de união F-530 "PLACO". (material) | 0.160 | 368.60 | 58.98 |
| mt12plt030b | Ud | Parafuso autoperfurante rosca-chapa, TRPF 13 "PLACO", de 13 mm de comprimento. (material) | 1.000 | 19.03 | 19.03 |
| mt12arp010a | m² | Placa de gesso laminado DFI / EN 520 - 600 / 1800 / 12,5 / com os bordos longitudinais afinados, X-Ray Protection "PLACO", formada por uma alma de gesso de origem natural embutida e intimamente ligada a duas lâminas de cartão forte, aditivada para melhorar a capacidade de absorção de radiações, a coesão a temperaturas altas e a absorção acústica. (material) | 2.100 | 59795.13 | 125569.77 |
| mt12arp030a | Ud | Parafuso auto-roscante X-Ray Protection 25 "PLACO", com cabeça de trombeta, de 25 mm de comprimento. (material) | 3.000 | 24.49 | 73.47 |
| mt12arp030b | Ud | Parafuso auto-roscante X-Ray Protection 35 "PLACO", com cabeça de trombeta, de 35 mm de comprimento. (material) | 10.000 | 31.81 | 318.10 |
| mt12plj010a | m | Fita microperfurada de papel "PLACO", de 50 mm de largura, segundo EN 13963, para acabamento de juntas de placas de gesso laminado. (material) | 1.400 | 64.20 | 89.88 |
| mt12arp020a | kg | Massa de secagem Promix X-Ray Protection "PLACO", para o tratamento das juntas das placas de gesso laminado. (material) | 0.330 | 4143.09 | 1367.22 |
| op00fre010 |  | Fresadora. | 1.000 | 0.00 | 0.00 |
| op00ato010 |  | Aparafusadora. | 1.000 | 0.00 | 0.00 |
| mo015 | h | Oficial de 1ª montador de tectos falsos. (mão de obra) | 0.682 | 1057.30 | 721.08 |
| mo082 | h | Ajudante de montador de tectos falsos. (mão de obra) | 0.682 | 604.97 | 412.59 |
| % | % | Custos directos complementares | 2 % | 137497.16 | 2749.94 |
|  |  | Custos directos |  |  | 140247.10 |
