# Remate para tecto falso amovível de placas de gesso laminado

- Propriedade do ficheiro: CYPE INGENIEROS, S.A.
- Formato: FIEBDC-3/2002
- Âmbito geográfico: Angola
- Moeda: AOA
- Custos indirectos: 3.00 %
- IVA: 18.00 %

## R Revestimentos

### RT Tectos falsos em interiores

#### RTD Amovíveis, de placas de gesso laminado

**RTD010** m Remate para tecto falso amovível de placas de gesso laminado.
Formação de remate vertical em mudança de nível de tecto falso amovível, através de placas de gesso laminado fixadas sobre perfis metálicos, para fechar um espaço de 20 cm de altura. Inclusive massa de colagem para a fixação das placas e massa e fita para o tratamento de juntas.
Inclui: Marcação do traçado do remate nos paramentos. Disposição e corte das peças. Montagem dos perfis. Colocação das placas. Resolução de encontros e pontos singulares. Tratamento de juntas.
Critério de medição de projecto: Comprimento medido segundo documentação gráfica de Projecto.
Critério de medição de obra: Medir-se-á o comprimento realmente executado segundo especificações de Projecto.

| Código | Un | Descrição | Rendimento | Preço | Importância |
|---|---|---|---|---|---|
| mt12psg225 | m | Perfil de aço galvanizado, para a sustentação de remate em tectos falsos amovível. (material) | 2.100 | 2627.70 | 5518.17 |
| mt12psg010c | m² | Placa de gesso laminado A / EN 520 - 1200 / comprimento / 18 / com os bordos longitudinais afinados. (material) | 0.224 | 7462.08 | 1671.51 |
| mt12psg035a | kg | Massa de colagem, segundo EN 14496. (material) | 0.200 | 516.70 | 103.34 |
| mt12psg030a | kg | Massa de juntas, segundo EN 13963. (material) | 0.400 | 1072.02 | 428.81 |
| mt12psg040a | m | Fita microperfurada de papel, segundo EN 13963. (material) | 2.100 | 50.75 | 106.58 |
| mo015 | h | Oficial de 1ª montador de tectos falsos. (mão de obra) | 0.656 | 1057.30 | 693.59 |
| mo082 | h | Ajudante de montador de tectos falsos. (mão de obra) | 0.656 | 604.97 | 396.86 |
| % | % | Custos directos complementares | 2 % | 8918.86 | 178.38 |
|  |  | Custos directos |  |  | 9097.24 |
