# Tecto falso amovível de placas de gesso laminado

- Propriedade do ficheiro: CYPE INGENIEROS, S.A.
- Formato: FIEBDC-3/2002
- Âmbito geográfico: Angola
- Moeda: AOA
- Custos indirectos: 3.00 %
- IVA: 18.00 %

## R Revestimentos

### RT Tectos falsos em interiores

#### RTD Amovíveis, de placas de gesso laminado

**RTD020** m² Tecto falso amovível de placas de gesso laminado.
Tecto falso amovível suspenso, decorativo, situado a uma altura menor de 4 m, constituído por: ESTRUTURA: perfis à vista, de aço galvanizado, com sola de 24 mm de largura, compreendendo perfis primários e secundários, suspensos da laje ou elemento de suporte com varões e suspensões; PLACAS: placas de gesso laminado, acabamento sem revestir, de 1200x600x9,5 mm, de superfície lisa. Inclusive perfis angulares, fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12psg220 | Ud | Fixação composta por bucha e parafuso 5x27. (material) | 0.840 | 76.45 | 64.22 |
| mt12psg190 | Ud | Varão de suspensão. (material) | 0.840 | 444.03 | 372.99 |
| mt12psg210a | Ud | Suspensão para tectos falsos suspensos. (material) | 0.840 | 430.72 | 361.80 |
| mt12psg210b | Ud | Seguro para a fixação da suspensão, em tectos falsos suspensos. (material) | 0.840 | 49.67 | 41.72 |
| mt12psg210c | Ud | Ligação superior para fixar o varão à suspensão, em tectos falsos suspensos. (material) | 0.840 | 663.30 | 557.17 |
| mt12psg200a | m | Perfil primário 24x38x3700 mm, de aço galvanizado, segundo EN 13964. (material) | 0.840 | 2249.01 | 1889.17 |
| mt12psg200b | m | Perfil secundário 24x32x600 mm, de aço galvanizado, segundo EN 13964. (material) | 0.840 | 2249.01 | 1889.17 |
| mt12psg200c | m | Perfil secundário 24x32x1200 mm, de aço galvanizado, segundo EN 13964. (material) | 1.670 | 2237.47 | 3736.57 |
| mt12psg200d | m | Perfil angular 25x25x3000 mm, de aço galvanizado, segundo EN 13964. (material) | 0.400 | 2076.00 | 830.40 |
| mt12psg020a | m² | Placa de gesso laminado, acabamento sem revestir, de 1200x600x9,5 mm, de superfície lisa, para tectos falsos amovíveis, segundo EN 13964. (material) | 1.020 | 6297.21 | 6423.15 |
| op00fre010 |  | Fresadora. | 1.000 | 0.00 | 0.00 |
| op00ato010 |  | Aparafusadora. | 1.000 | 0.00 | 0.00 |
| mo015 | h | Oficial de 1ª montador de tectos falsos. (mão de obra) | 0.302 | 1057.30 | 319.30 |
| mo082 | h | Ajudante de montador de tectos falsos. (mão de obra) | 0.302 | 604.97 | 182.70 |
| % | % | Custos directos complementares | 2 % | 16668.36 | 333.37 |
|  |  | Custos directos |  |  | 17001.73 |
