# Tecto falso contínuo, para uso agro-alimentar, de painéis de poliestireno extrudido

- Propriedade do ficheiro: CYPE INGENIEROS, S.A.
- Formato: FIEBDC-3/2002
- Âmbito geográfico: Angola
- Moeda: AOA
- Custos indirectos: 3.00 %
- IVA: 18.00 %

## R Revestimentos

### RT Tectos falsos em interiores

#### RTI Contínuos, de poliestireno extrudido

**RTI010** m² Tecto falso contínuo, para uso agro-alimentar, de painéis de poliestireno extrudido.
Tecto falso contínuo suspenso, para uso agro-alimentar, situado a uma altura menor de 4 m, constituído por: ESTRUTURA: estrutura auxiliar formada por paineis hidrófugos de densidade média (MDF), de fibras de madeira e resinas sintéticas de 19 mm de espessura fixados à laje ou elemento suporte com varões metálicos de aço galvanizado de 3 mm de diâmetro dotados de ganchos fechados em ambas as extremidades; PAINÉIS: painéis rígidos de poliestireno extrudido, de superfície lisa e bordo lateral com encaixe macho-fêmea, de 2,5x0,6 m e 30 mm de espessura, resistência térmica 0,9 m²°C/W, condutibilidade térmica 0,034 W/(m°C). Inclusive acessórios de montagem.
Inclui: Marcação nas paredes do nível do tecto falso. Colocação a nível de réguas fixadas às paredes perimetrais. Colocação e fixação dos tirantes. Colocação e ajuste dos painéis. Realização de orifícios para a passagem dos tubos da instalação eléctrica. Corte dos painéis. Fixação dos painéis de poliestireno extrudido através de ancoragens metálicas aos tabuleiros de fibras de madeira. Resolução de encontros e pontos singulares.
Critério de medição de projecto: Superfície medida entre paramentos, segundo documentação gráfica de Projecto, sem descontar aberturas para instalações.
Critério de medição de obra: Medir-se-á a superfície realmente executada segundo especificações de Projecto, sem descontar aberturas para instalações.

| Código | Un | Descrição | Rendimento | Preço | Importância |
|---|---|---|---|---|---|
| mt16pxp030a | m² | Painel rígido de poliestireno extrudido, para tectos falsos agro-alimentares, segundo EN 13164, de superfície lisa e bordo lateral com encaixe macho-fêmea, com acabamento à vista em cor creme, de 2,5x0,6 m e 30 mm de espessura, resistência térmica 0,9 m²°C/W, condutibilidade térmica 0,034 W/(m°C), Euroclasse E de reacção ao fogo segundo NP EN 13501-1, com código de designação XPS-EN 13164-T1-CS(10/Y)300-DLT(2)5-DS(T)-WL(T)0,7. (material) | 1.050 | 8407.83 | 8828.22 |
| mt12ftm010a | m² | Painel hidrófugo de densidade média (MDF), de fibras de madeira e resinas sintéticas de 19 mm de espessura, para revestir, utilizado em tectos falsos agro-alimentares. (material) | 1.050 | 8548.95 | 8976.40 |
| mt12fac020a | Ud | Varão metálico de aço galvanizado de 3 mm de diâmetro. (material) | 3.500 | 332.92 | 1165.22 |
| mt12fac021 | kg | Arame de aço galvanizado de 0,7 mm de diâmetro. (material) | 0.100 | 1343.57 | 134.36 |
| op00fre010 |  | Fresadora. | 1.000 | 0.00 | 0.00 |
| op00ato010 |  | Aparafusadora. | 1.000 | 0.00 | 0.00 |
| mo015 | h | Oficial de 1ª montador de tectos falsos. (mão de obra) | 0.393 | 1057.30 | 415.52 |
| mo082 | h | Ajudante de montador de tectos falsos. (mão de obra) | 0.393 | 604.97 | 237.75 |
| % | % | Custos directos complementares | 2 % | 19757.47 | 395.15 |
|  |  | Custos directos |  |  | 20152.62 |
