# Moldura de escaiola, para decoração perimetral de tecto

- Propriedade do ficheiro: CYPE INGENIEROS, S.A.
- Formato: FIEBDC-3/2002
- Âmbito geográfico: Angola
- Moeda: AOA
- Custos indirectos: 3.00 %
- IVA: 18.00 %

## R Revestimentos

### RT Tectos falsos em interiores

#### RTP Pré-fabricados de escaiola

**RTP010** m Moldura de escaiola, para decoração perimetral de tecto.
Moldura lisa de escaiola, de 3x2x101 cm, para decoração perimetral de tecto, fixada com cola para escaiola. Inclusive acessórios de fixação.
Inclui: Marcação do traçado da moldura nos paramentos. Disposição e corte das peças. Humidificação da base de fixação. Espalhamento da cola. Colocação e enchimento das juntas das peças. Correcção de falhas de encontros entre peças, esquinas e cantos.
Critério de medição de projecto: Comprimento medido segundo documentação gráfica de Projecto.
Critério de medição de obra: Medir-se-á o comprimento realmente executado segundo especificações de Projecto.

| Código | Un | Descrição | Rendimento | Preço | Importância |
|---|---|---|---|---|---|
| mt12rea010aa | m | Moldura lisa de escaiola, de 3x2x101 cm. (material) | 1.050 | 2411.31 | 2531.88 |
| mt09eyc030 | kg | Cola para escaiola. (material) | 0.200 | 65.26 | 13.05 |
| mo035 | h | Oficial de 1ª escaiolador. (mão de obra) | 0.210 | 1028.94 | 216.08 |
| % | % | Custos directos complementares | 2 % | 2761.01 | 55.22 |
|  |  | Custos directos |  |  | 2816.23 |
