# Cúpula de escaiola

- Propriedade do ficheiro: CYPE INGENIEROS, S.A.
- Formato: FIEBDC-3/2002
- Âmbito geográfico: Angola
- Moeda: AOA
- Custos indirectos: 3.00 %
- IVA: 18.00 %

## R Revestimentos

### RT Tectos falsos em interiores

#### RTP Pré-fabricados de escaiola

**RTP290** Ud Cúpula de escaiola.
Cúpula com aro, de 45 cm de diâmetro, de escaiola, de 14x49x12 cm, fixada com cola para escaiola. Inclusive acessórios de fixação.
Inclui: Implantação da peça. Humidificação da base de fixação. Espalhamento da cola. Colocação e enchimento das juntas da peça.
Critério de medição de projecto: Número de unidades previstas, segundo documentação gráfica de Projecto.
Critério de medição de obra: Medir-se-á o número de unidades realmente colocadas segundo especificações de Projecto.

| Código | Un | Descrição | Rendimento | Preço | Importância |
|---|---|---|---|---|---|
| mt12rea250aa | Ud | Cúpula com aro, de 45 cm de diâmetro, de escaiola, de 14x49x12 cm. (material) | 1.050 | 50950.41 | 53497.93 |
| mt09eyc030 | kg | Cola para escaiola. (material) | 0.060 | 65.26 | 3.92 |
| mo035 | h | Oficial de 1ª escaiolador. (mão de obra) | 0.275 | 1028.94 | 282.96 |
| % | % | Custos directos complementares | 2 % | 53784.81 | 1075.70 |
|  |  | Custos directos |  |  | 54860.51 |
