# Coluna mesa de escaiola

- Propriedade do ficheiro: CYPE INGENIEROS, S.A.
- Formato: FIEBDC-3/2002
- Âmbito geográfico: Angola
- Moeda: AOA
- Custos indirectos: 3.00 %
- IVA: 18.00 %

## R Revestimentos

### RT Tectos falsos em interiores

#### RTP Pré-fabricados de escaiola

**RTP320** Ud Coluna mesa de escaiola.
Coluna mesa, de escaiola, de 42,5x29,2x29,2 cm, fuste de 20 cm de diâmetro, fixada com cola para escaiola. Inclusive acessórios de fixação.
Inclui: Implantação da peça. Humidificação da base de fixação. Espalhamento da cola. Colocação e enchimento das juntas da peça.
Critério de medição de projecto: Número de unidades previstas, segundo documentação gráfica de Projecto.
Critério de medição de obra: Medir-se-á o número de unidades realmente colocadas segundo especificações de Projecto.

| Código | Un | Descrição | Rendimento | Preço | Importância |
|---|---|---|---|---|---|
| mt12rea290a | Ud | Coluna mesa, de escaiola, de 42,5x29,2x29,2 cm, fuste de 20 cm de diâmetro. (material) | 1.050 | 100243.30 | 105255.47 |
| mt09eyc030 | kg | Cola para escaiola. (material) | 0.190 | 66.15 | 12.57 |
| mo035 | h | Oficial de 1ª escaiolador. (mão de obra) | 0.223 | 1055.59 | 235.40 |
| % | % | Custos directos complementares | 2 % | 105503.44 | 2110.07 |
|  |  | Custos directos |  |  | 107613.51 |
