# Nicho de escaiola

- Propriedade do ficheiro: CYPE INGENIEROS, S.A.
- Formato: FIEBDC-3/2002
- Âmbito geográfico: Angola
- Moeda: AOA
- Custos indirectos: 3.00 %
- IVA: 18.00 %

## R Revestimentos

### RT Tectos falsos em interiores

#### RTP Pré-fabricados de escaiola

**RTP340** Ud Nicho de escaiola.
Nicho liso, de escaiola, de 80x43x19 cm, fixada com cola para escaiola. Inclusive acessórios de fixação.
Inclui: Implantação da peça. Humidificação da base de fixação. Espalhamento da cola. Colocação e enchimento das juntas da peça.
Critério de medição de projecto: Número de unidades previstas, segundo documentação gráfica de Projecto.
Critério de medição de obra: Medir-se-á o número de unidades realmente colocadas segundo especificações de Projecto.

| Código | Un | Descrição | Rendimento | Preço | Importância |
|---|---|---|---|---|---|
| mt12rea310a | Ud | Nicho liso, de escaiola, de 80x43x19 cm. (material) | 1.050 | 61745.64 | 64832.92 |
| mt09eyc030 | kg | Cola para escaiola. (material) | 0.050 | 66.15 | 3.31 |
| mo035 | h | Oficial de 1ª escaiolador. (mão de obra) | 0.275 | 1055.59 | 290.29 |
| % | % | Custos directos complementares | 2 % | 65126.52 | 1302.53 |
|  |  | Custos directos |  |  | 66429.05 |
