# Tecto falso amovível de painéis de lã de madeira

- Propriedade do ficheiro: CYPE INGENIEROS, S.A.
- Formato: FIEBDC-3/2002
- Âmbito geográfico: Angola
- Moeda: AOA
- Custos indirectos: 3.00 %
- IVA: 18.00 %

## R Revestimentos

### RT Tectos falsos em interiores

#### RTT Amovíveis, de madeira

**RTT015** m² Tecto falso amovível de painéis de lã de madeira.
Tecto falso amovível suspenso, situado a uma altura menor de 4 m, constituído por: ESTRUTURA: perfis à vista, de aço galvanizado, cor branco, com sola de 24 mm de largura, compreendendo perfis primários e secundários; PAINÉIS: painéis leves de lã de madeira, de 600x600 mm e 20 mm de espessura, resistência térmica 0,28 m²°C/W, condutibilidade térmica 0,072 W/(m°C). Inclusive perfis angulares, fixações para a ancoragem dos perfis, parafusos para a fixação dos painéis e acessórios de montagem.
Inclui: Marcação nas paredes do nível do tecto falso. Nivelamento e fixação dos perfis perimetrais. Implantação dos perfis primários da trama. Sinalização dos pontos de ancoragem à laje ou elemento de suporte. Nivelamento e suspensão dos perfis primários e secundários da trama. Corte dos painéis. Colocação dos painéis. Resolução de encontros e pontos singulares.
Critério de medição de projecto: Superfície medida entre paramentos, segundo documentação gráfica de Projecto, sem descontar aberturas para instalações.
Critério de medição de obra: Medir-se-á a superfície realmente executada segundo especificações de Projecto, sem descontar aberturas para instalações.

| Código | Un | Descrição | Rendimento | Preço | Importância |
|---|---|---|---|---|---|
| mt16vkt010m | m² | Painel leve de lã de madeira, de 600x600 mm e 20 mm de espessura, segundo EN 13168, formado por partículas longas de madeira de 1,5 mm de diâmetro aglomeradas com cimento, resistência térmica 0,28 m²°C/W, condutibilidade térmica 0,072 W/(m°C), densidade 390 kg/m³, factor de resistência à difusão do vapor de água 0,4 e Euroclasse B-s1, d0 de reacção ao fogo segundo NP EN 13501-1, para isolamento térmico e sonoro e protecção contra incêndios, em edificação. (material) | 1.020 | 13494.04 | 13763.92 |
| mt12fpg040hj | m | Perfil primário T 24 24x33x3700 mm, cor branca, de aço galvanizado, segundo EN 13964. (material) | 1.050 | 726.60 | 762.93 |
| mt12fpg040ka | m | Perfil secundário T 24 24x33x600 mm, cor branca, de aço galvanizado, segundo EN 13964. (material) | 1.050 | 726.60 | 762.93 |
| mt12fpg040kg | m | Perfil secundário T 24 24x33x1200 mm, cor branca, de aço galvanizado, segundo EN 13964. (material) | 1.050 | 726.60 | 762.93 |
| mt12fpg030hk | m | Perfil angular 24/24/3000 mm, cor branca, de aço galvanizado, segundo EN 13964. (material) | 0.500 | 576.67 | 288.34 |
| mt12psg210a | Ud | Suspensão para tectos falsos suspensos. (material) | 0.900 | 430.72 | 387.65 |
| mt12psg210b | Ud | Seguro para a fixação da suspensão, em tectos falsos suspensos. (material) | 0.900 | 49.67 | 44.70 |
| mt12psg210c | Ud | Ligação superior para fixar o varão à suspensão, em tectos falsos suspensos. (material) | 0.900 | 663.30 | 596.97 |
| mt12psg190 | Ud | Varão de suspensão. (material) | 0.900 | 444.03 | 399.63 |
| mt12psg220 | Ud | Fixação composta por bucha e parafuso 5x27. (material) | 0.900 | 76.45 | 68.81 |
| mo015 | h | Oficial de 1ª montador de tectos falsos. (mão de obra) | 0.236 | 1057.30 | 249.52 |
| mo082 | h | Ajudante de montador de tectos falsos. (mão de obra) | 0.236 | 604.97 | 142.77 |
| % | % | Custos directos complementares | 2 % | 18231.10 | 364.62 |
|  |  | Custos directos |  |  | 18595.72 |
