# Tecto falso amovível de painéis de lã de madeira. Sistema "KNAUF"

- Propriedade do ficheiro: CYPE INGENIEROS, S.A.
- Formato: FIEBDC-3/2002
- Âmbito geográfico: Angola
- Moeda: AOA
- Custos indirectos: 3.00 %
- IVA: 18.00 %

## R Revestimentos

### RT Tectos falsos em interiores

#### RTT Amovíveis, de madeira

**RTT016** m² Tecto falso amovível de painéis de lã de madeira. Sistema "KNAUF".
Tecto falso amovível suspenso, situado a uma altura menor de 4 m. Sistema Fibralith "KNAUF", constituído por: ESTRUTURA: perfis à vista, de aço galvanizado, cor branco, com sola de 24 mm de largura, compreendendo perfis primários e secundários; PAINÉIS: painéis leves de lã de madeira, gama Organic, modelo Organic A "KNAUF", de 600x600 mm e 15 mm de espessura, acabamento Pure, resistência térmica 0,188 m²°C/W, condutibilidade térmica 0,08 W/(m°C). Inclusive perfis angulares, fixações para a ancoragem dos perfis, parafusos para a fixação dos painéis e acessórios de montagem.
Inclui: Marcação nas paredes do nível do tecto falso. Nivelamento e fixação dos perfis perimetrais. Implantação dos perfis primários da trama. Sinalização dos pontos de ancoragem à laje ou elemento de suporte. Nivelamento e suspensão dos perfis primários e secundários da trama. Corte dos painéis. Colocação dos painéis. Resolução de encontros e pontos singulares.
Critério de medição de projecto: Superfície medida entre paramentos, segundo documentação gráfica de Projecto, sem descontar aberturas para instalações.
Critério de medição de obra: Medir-se-á a superfície realmente executada segundo especificações de Projecto, sem descontar aberturas para instalações.

| Código | Un | Descrição | Rendimento | Preço | Importância |
|---|---|---|---|---|---|
| mt16vkk010a | m² | Painel leve de lã de madeira, gama Organic, modelo Organic A "KNAUF", de 600x600 mm e 15 mm de espessura, acabamento Pure, segundo EN 13168, formado por partículas longas de madeira de 1,0 mm de diâmetro aglomeradas com cimento, resistência térmica 0,188 m²°C/W, condutibilidade térmica 0,08 W/(m°C), densidade 533,3 kg/m³, factor de resistência à difusão do vapor de água 0,4 e Euroclasse B-s1, d0 de reacção ao fogo segundo NP EN 13501-1, para isolamento térmico e sonoro e protecção contra incêndios, em edificação. (material) | 1.020 | 26193.81 | 26717.69 |
| mt12pfk060ca | m | Perfil primário EASY T - 24/38/3700 mm "KNAUF", cor branca, de aço galvanizado, segundo EN 13964. (material) | 0.900 | 2318.56 | 2086.70 |
| mt12pfk060ja | m | Perfil secundário EASY TG - 24/32/600 mm "KNAUF", cor branca, de aço galvanizado, segundo EN 13964. (material) | 1.750 | 2318.56 | 4057.48 |
| mt12pfk060ka | m | Perfil secundário EASY TG - 24/32/1200 mm "KNAUF", cor branca, de aço galvanizado, segundo EN 13964. (material) | 0.900 | 2318.56 | 2086.70 |
| mt12pfk050f | m | Perfil angular EASY L - 25/25/3050 mm "KNAUF", cor branca, de aço galvanizado, segundo EN 13964. (material) | 0.800 | 2140.21 | 1712.17 |
| mt12pek050a | Ud | Suspensão Nonius "KNAUF", para tectos falsos suspensos. (material) | 0.750 | 457.76 | 343.32 |
| mt12pek050b | Ud | Seguro Nonius "KNAUF", para tectos falsos suspensos. (material) | 0.750 | 52.79 | 39.59 |
| mt12pek050c | Ud | Parte superior Nonius "KNAUF", 530/630, para tectos falsos suspensos. (material) | 0.750 | 704.96 | 528.72 |
| mt12pek030 | Ud | Varão de suspensão "KNAUF" de 100 cm. (material) | 0.750 | 457.76 | 343.32 |
| mt12psg220 | Ud | Fixação composta por bucha e parafuso 5x27. (material) | 0.750 | 76.45 | 57.34 |
| mo015 | h | Oficial de 1ª montador de tectos falsos. (mão de obra) | 0.236 | 1057.30 | 249.52 |
| mo082 | h | Ajudante de montador de tectos falsos. (mão de obra) | 0.236 | 604.97 | 142.77 |
| % | % | Custos directos complementares | 2 % | 38365.32 | 767.31 |
|  |  | Custos directos |  |  | 39132.63 |
