# Caixa de correio exterior, revisteiro, de poliestireno, de 260x120x400 mm, série de design

- Propriedade do ficheiro: CYPE INGENIEROS, S.A.
- Formato: FIEBDC-3/2002
- Âmbito geográfico: Angola
- Moeda: AOA
- Custos indirectos: 3.00 %
- IVA: 18.00 %

## S Equipamentos fixos e sinalização

### SZ Zonas comuns

#### SZB Hall

**SZB015** Ud Caixa de correio exterior, revisteiro, de poliestireno, de 260x120x400 mm, série de design.
Fornecimento e colocação de caixa de correio exterior, revisteiro, de poliestireno, de 260x120x400 mm, série de design, inclusive parafusos de fixação, placa para identificação, fechadura e chaves, fixada ao paramento.
Inclui: Marcação. Fixação em paramento com elementos de ancoragem.
Critério de medição de projecto: Número de unidades previstas, segundo documentação gráfica de Projecto.
Critério de medição de obra: Medir-se-á o número de unidades realmente colocadas segundo especificações de Projecto.

| Código | Un | Descrição | Rendimento | Preço | Importância |
|---|---|---|---|---|---|
| mt45bex031c | Ud | Caixa de correio exterior, revisteiro, de poliestireno, de 260x120x400 mm, série de design, inclusive parafusos de fixação, placa para identificação, fechadura e chaves. (material) | 1.000 | 16232.07 | 16232.07 |
| op00ato010 |  | Aparafusadora. | 1.000 | 0.00 | 0.00 |
| mo080 | h | Ajudante de montador. (mão de obra) | 0.125 | 336.74 | 42.09 |
| % | % | Custos directos complementares | 2 % | 16274.16 | 325.48 |
|  |  | Custos directos |  |  | 16599.64 |
