# Pino de aço laminado a quente com remate superior de alumínio, pé fixo, série Elipso, modelo H-ELP-C "NATURAL FABER" de 778 mm de altura, com acabamento em cor cinzento aço com textura férrea

- Propriedade do ficheiro: CYPE INGENIEROS, S.A.
- Formato: FIEBDC-3/2002
- Âmbito geográfico: Angola
- Custos indirectos: 3.00 %
- Despesas gerais: 13.00 %
- Lucro: 6.00 %
- IVA: 16.00 %

## U Infra-estruturas no logradouro

### UM Mobiliário urbano

#### UMH Pinos

**UMH025** Ud Pino de aço laminado a quente com remate superior de alumínio, pé fixo, série Elipso, modelo H-ELP-C "NATURAL FABER" de 778 mm de altura, com acabamento em cor cinzento aço com textura férrea.
Fornecimento e instalação de pino de aço laminado a quente com remate superior de alumínio, pé fixo, série Elipso, modelo H-ELP-C "NATURAL FABER" de 778 mm de altura, formado por um corpo de uma só peça de 80 mm de diâmetro e 2 mm de espessura, com acabamento em cor cinzento aço com textura férrea. Protecção do conjunto através de galvanização a quente de grande resistência antioxidante; tratamento desengordurante e fosfatado; lacado em estufa com poliéster ferro-texturado. Máxima aderência do revestimento exterior. Inclusive escavação e base de betão C20/25 (X0(P); D25; S2; Cl 1,0). Totalmente montado.
Inclui: Marcação de alinhamentos e níveis. Escavação. Execução da base de betão. Colocação e fixação das peças.
Critério de medição de projecto: Número de unidades previstas, segundo documentação gráfica de Projecto.
Critério de medição de obra: Medir-se-á o número de unidades realmente executadas segundo especificações de Projecto.

| Código | Un | Descrição | Rendimento | Preço | Importância |
|---|---|---|---|---|---|
| mt10hmf020cbaa | m³ | Betão simples C20/25 (X0(P); D25; S2; Cl 1,0), fabricado em central, para betonar desde camião, segundo NP EN 206-1. (material) | 0.100 | 13452.30 | 1345.23 |
| mt52mun010aaab | Ud | Pino de aço laminado a quente com remate superior de alumínio, pé fixo, série Elipso, modelo H-ELP-C "NATURAL FABER" de 778 mm de altura, formado por um corpo de uma só peça de 80 mm de diâmetro e 2 mm de espessura, com acabamento em cor cinzento aço com textura férrea. (material) | 1.000 | 4820.73 | 4820.73 |
| mo027 | h | Oficial de 1ª de obra pública. (mão de obra) | 0.533 | 388.48 | 207.06 |
| mo051 | h | Ajudante de obra pública. (mão de obra) | 0.533 | 377.36 | 201.13 |
| % | % | Custos directos complementares | 2 % | 6574.15 | 131.48 |
|  |  | Custos directos |  |  | 6705.63 |
