# Painel de controlo para iluminação de piscina

- Propriedade do ficheiro: CYPE INGENIEROS, S.A.
- Formato: FIEBDC-3/2002
- Âmbito geográfico: Angola
- Moeda: AOA
- Custos indirectos: 3.00 %
- IVA: 18.00 %

## U Infra-estruturas no logradouro

### UP Piscinas

#### UPI Equipamentos de iluminação

**UPI011** Ud Painel de controlo para iluminação de piscina.
Painel de controlo para projectores de iluminação led de piscina, com função para acender e apagar, alteração de colores, sequências, velocidade das sequências e temporização dos projectores.
Inclui: Colocação da caixa para o quadro. Montagem dos componentes. Verificação do seu correcto funcionamento.
Critério de medição de projecto: Número de unidades previstas, segundo documentação gráfica de Projecto.
Critério de medição de obra: Medir-se-á o número de unidades realmente executadas segundo especificações de Projecto.

| Código | Un | Descrição | Rendimento | Preço | Importância |
|---|---|---|---|---|---|
| mt47pil005a | Ud | Painel de controlo para projectores de iluminação led de piscina, com função para acender e apagar, alteração de colores, sequências, velocidade das sequências e temporização dos projectores. (material) | 1.000 | 158964.35 | 158964.35 |
| mt34www011 | Ud | Material auxiliar para instalação de dispositivo de iluminação. (material) | 1.000 | 1070.10 | 1070.10 |
| mo003 | h | Oficial de 1ª electricista. (mão de obra) | 0.525 | 1057.30 | 555.08 |
| mo102 | h | Ajudante de electricista. (mão de obra) | 0.525 | 603.82 | 317.01 |
| % | % | Custos directos complementares | 2 % | 160906.54 | 3218.13 |
|  |  | Custos directos |  |  | 164124.67 |
