# Vedação de terreno, de tela metálica de arame ondulado

- Propriedade do ficheiro: CYPE INGENIEROS, S.A.
- Formato: FIEBDC-3/2002
- Âmbito geográfico: Angola
- Moeda: AOA
- Custos indirectos: 3.00 %
- IVA: 18.00 %

## U Infra-estruturas no logradouro

### UV Vedações

#### UVS Telas metálicas onduladas

**UVS010** m Vedação de terreno, de tela metálica de arame ondulado.
Vedação de terreno constituída por tela metálica de arame ondulado diagonal, de 10 mm de espaçamento da malha e 1,3 mm de diâmetro, acabamento galvanizado e postes de aço galvanizado de 48 mm de diâmetro e 1,3 m de altura, encastrados em dados de betão. Inclusive acessórios para a fixação da tela metálica aos postes metálicos.
Critérios considerados na determinação do preço da unidade de obra: O preço não inclui a escavação.
Inclui: Marcação. Colocação dos postes nos caboucos. Betonagem. Aprumo e alinhamento dos postes e escoras. Colocação da malha.
Critério de medição de projecto: Comprimento medido segundo documentação gráfica de Projecto, descontando as aberturas de comprimento maior de 1 m.
Critério de medição de obra: Medir-se-á o comprimento realmente executado segundo especificações de Projecto, descontando as aberturas de comprimento maior de 1 m.

| Código | Un | Descrição | Rendimento | Preço | Importância |
|---|---|---|---|---|---|
| mt52vst030n | Ud | Poste interior de reforço de tubo de aço galvanizado, de 48 mm de diâmetro e 1,5 mm de espessura, de 1,3 m de altura, para tela metálica de arame ondulado de 1 m de altura, com duas escoras de reforço. (material) | 0.030 | 17135.61 | 514.07 |
| mt52vst030b | Ud | Poste intermédio de tubo de aço galvanizado, de 48 mm de diâmetro e 1,5 mm de espessura, de 1,3 m de altura, para tela metálica de arame ondulado de 1 m de altura. (material) | 0.300 | 5720.10 | 1716.03 |
| mt52vst030L | Ud | Poste de esquina de tubo de aço galvanizado, de 48 mm de diâmetro e 1,5 mm de espessura, de 1,3 m de altura, para tela metálica de arame ondulado de 1 m de altura, com duas escoras de reforço. (material) | 0.080 | 17135.61 | 1370.85 |
| mt52vst030z | Ud | Poste extremo de tubo de aço galvanizado, de 48 mm de diâmetro e 1,5 mm de espessura, de 1,3 m de altura, para tela metálica de arame ondulado de 1 m de altura, com uma escora de reforço. (material) | 0.080 | 12317.37 | 985.39 |
| mt52vao010aa | m² | Tela metálica de arame ondulado diagonal, de 10 mm de espaçamento da malha e 1,3 mm de diâmetro, acabamento galvanizado. (material) | 1.020 | 16933.00 | 17271.66 |
| mt52vpm056 | Ud | Acessórios para a fixação da tela metálica aos postes metálicos. (material) | 1.000 | 1297.21 | 1297.21 |
| mt10hmf020ra | m³ | Betão simples C20/25 (X0(P); D25; S2; Cl 1,0), fabricado em central, segundo NP EN 206. (material) | 0.015 | 25069.36 | 376.04 |
| op00tal010 |  | Berbequim. | 1.000 | 0.00 | 0.00 |
| op00ato010 |  | Aparafusadora. | 1.000 | 0.00 | 0.00 |
| au00auh040 |  | Vibrador de betão, eléctrico. | 1.000 | 0.00 | 0.00 |
| mo087 | h | Ajudante de construção de obra civil. (mão de obra) | 0.197 | 647.80 | 127.62 |
| mo011 | h | Oficial de 1ª montador. (mão de obra) | 0.131 | 1132.39 | 148.34 |
| mo080 | h | Ajudante de montador. (mão de obra) | 0.131 | 647.80 | 84.86 |
| % | % | Custos directos complementares | 3 % | 23892.07 | 716.76 |
|  |  | Custos directos |  |  | 24608.83 |
