# Camada de mistura betuminosa descontínua a quente

- Propriedade do ficheiro: CYPE INGENIEROS, S.A.
- Formato: FIEBDC-3/2002
- Âmbito geográfico: Angola
- Moeda: AOA
- Custos indirectos: 3.00 %
- IVA: 18.00 %

## U Infra-estruturas no logradouro

### UX Pavimentos

#### UXF Betuminosos

**UXF030** m² Camada de mistura betuminosa descontínua a quente.
Camada de 8 cm de espessura de mistura betuminosa descontínua a quente, tipo BBTM 8B, com inerte granítico e betume asfáltico de penetração.
Critérios considerados na determinação do preço da unidade de obra: O preço não inclui a camada base.
Inclui: Marcação de níveis. Transporte da mistura betuminosa. Espalhamento da mistura betuminosa. Compactação da camada de mistura betuminosa. Execução de juntas transversais e longitudinais na camada de mistura betuminosa. Limpeza final.
Critério de medição de projecto: Superfície medida em projecção horizontal, segundo documentação gráfica de Projecto.
Critério de medição de obra: Medir-se-á, em projecção horizontal, a superfície realmente executada segundo especificações de Projecto.

| Código | Un | Descrição | Rendimento | Preço | Importância |
|---|---|---|---|---|---|
| mt47aag010aa | t | Mistura betuminosa descontínua a quente, tipo BBTM 8B, com inerte granítico e betume asfáltico de penetração, segundo EN 13108-2. (material) | 0.184 | 110029.61 | 20245.45 |
| mq11ext030 | h | Espalhadora asfáltica sobre rastos, de 81 kW. (equipamento) | 0.002 | 61438.34 | 122.88 |
| mq02ron010a | h | Cilindro vibratório tandem auto-propulsado, de 24,8 kW, de 2450 kg, largura de trabalho 100 cm. (equipamento) | 0.002 | 15061.20 | 30.12 |
| mq11com010 | h | Compactador de pneus auto-propulsado, de 12/22 t. (equipamento) | 0.002 | 17622.87 | 35.25 |
| mo041 | h | Oficial de 1ª construção de obra civil. (mão de obra) | 0.005 | 1055.59 | 5.28 |
| mo087 | h | Ajudante de construção de obra civil. (mão de obra) | 0.022 | 620.64 | 13.65 |
| % | % | Custos directos complementares | 2 % | 20452.63 | 409.05 |
|  |  | Custos directos |  |  | 20861.68 |
