# Cerca móvel

- Propriedade do ficheiro: CYPE INGENIEROS, S.A.
- Formato: FIEBDC-3/2002
- Âmbito geográfico: Angola
- Moeda: AOA
- Custos indirectos: 3.00 %
- IVA: 18.00 %

## Y Segurança e saúde

### YS Sinalização provisória de obras

#### YSB Balizamento

**YSB135** m Cerca móvel.
Delimitação provisória de zona de obras através de vedação perimetral formada por cercas móveis de 3,50x2,00 m, formadas por painel de malha electrossoldada com dobras de reforço, de 200x100 mm de espaçamento da malha, com arames horizontais de 5 mm de diâmetro e verticais de 4 mm, soldados nos extremos a postes verticais de 40 mm de diâmetro, acabamento galvanizado, amortizáveis em 5 utilizações e bases pré-fabricadas de betão, de 65x24x12 cm, com 8 orifícios, para suporte dos postes, amortizáveis em 5 utilizações. Inclusive malha de ocultação de polietileno de alta densidade, cor verde, colocada sobre as cercas e montagem, manutenção em condições seguras durante todo o período de tempo necessário e desmontagem.
Critério de medição de projecto: Comprimento medido segundo Plano de Segurança e Saúde.
Critério de medição de obra: Será medido o comprimento realmente montado segundo especificações do Plano de Segurança e Saúde.

| Código | Un | Descrição | Rendimento | Preço | Importância |
|---|---|---|---|---|---|
| mt50spv020 | Ud | Cerca móvel de 3,50x2,00 m, formada por painel de malha electrossoldada com dobras de reforço, de 200x100 mm de espaçamento da malha, com arames horizontais de 5 mm de diâmetro e verticais de 4 mm de diâmetro, soldados nos extremos a postes verticais de 40 mm de diâmetro, acabamento galvanizado, para delimitação provisória de zona de obras, incluindo argolas para união de postes. (material) | 0.060 | 54705.46 | 3282.33 |
| mt50spv025 | Ud | Base pré-fabricada de betão, de 65x24x12 cm, com 8 orifícios, reforçada com varões de aço, para suporte de cerca móvel. (material) | 0.080 | 8539.39 | 683.15 |
| mt50spr050 | m² | Lona de polietileno de alta densidade, com tratamento ultravioleta, cor verde, 60% de percentagem de corta-vento, com orifícios de 20 em 20 cm em todo o perímetro. (material) | 2.000 | 776.55 | 1553.10 |
| mo119 | h | Oficial de 1ª Segurança e Saúde. (mão de obra) | 0.131 | 1055.59 | 138.28 |
| mo120 | h | Operário Segurança e Saúde. (mão de obra) | 0.262 | 596.70 | 156.34 |
| % | % | Custos directos complementares | 2 % | 5813.20 | 116.26 |
|  |  | Custos directos |  |  | 5929.46 |
