# Protecção de andaime com lona

- Propriedade do ficheiro: CYPE Ingenieros S.A.
- Formato: FIEBDC-3/2016
- Programa: Gerador de preços para construção civil. CYPE Ingenieros, S.A.
- Data: 17/04/2024
- Âmbito geográfico: Angola
- Moeda: AOA
- Custos indirectos: 3 %
- IVA: 18 %

## 0 Trabalhos prévios

### 0X Andaimes e equipamento de elevação

#### 0XA Andaimes

**0XA140** m² Protecção de andaime com lona.
Protecção de andaime com lona de polietileno de alta densidade, com tratamento ultravioleta, cor verde (amortizável em 2 utilizações).
Inclui: Colocação da lona e suas fixações. Verificação. Desmontagem posterior.
Critério de medição de projecto: Superfície medida segundo Plano de Segurança e Saúde.

| Código | Un | Descrição | Rendimento | Preço | Importância |
|---|---|---|---|---|---|
| mt50spr050 | m² | Lona de polietileno de alta densidade, com tratamento ultravioleta, cor verde, 60% de percentagem de corta-vento, com orifícios de 20 em 20 cm em todo o perímetro. (material) | 0.5 | 747.36 | 373.680 |
| mo113 | h | Operário não qualificado construção. (mão de obra) | 0.197 | 581.64 | 114.583 |
| % | % | Custos directos complementares | 2 % | 488.263 | 9.765 |
|  |  | Custos directos |  |  | 498.028 |

Resíduos:
- colocação: mt50spr050; factor de resíduo 0.06

## Recursos

**mt50spr050** m² Lona de polietileno de alta densidade
Dados técnicos: Custo energético 270.924 MJ; Emissão de CO2 9.641 kg; Código LER 17 06 04; Massa do elemento 1.96 kg; Volume 0.003267 m3
Resíduos:
- embalagem: re170203 Plástico. (componente de resíduo); rendimento 0.024 kg; Código LER 17 02 03; Massa do elemento 1 kg; Volume 0.001667 m3
