# Paralisação do equipamento completo para execução de paredes moldadas

- Propriedade do ficheiro: CYPE Ingenieros S.A.
- Formato: FIEBDC-3/2016
- Programa: Gerador de preços para construção civil. CYPE Ingenieros, S.A.
- Data: 25/10/2024
- Âmbito geográfico: Angola
- Moeda: AOA
- Custos indirectos: 3 %
- IVA: 18 %

## C Fundações

### CC Contenções

#### CCP Paredes moldadas

**CCP035** h Paralisação do equipamento completo para execução de paredes moldadas.
Paralisação do equipamento completo para execução de paredes moldadas, por causas alheias à empresa construtora da parede moldada, tais como falta de instruções, falta de prestações previstas, ou falhas de recepção nos materiais.
Critério de medição de projecto: Tempo estimado.
Critério de medição de obra: Amortização em forma de aluguer por horas, segundo as condições definidas no contrato subscrito com a empresa fornecedora.

| Código | Un | Descrição | Rendimento | Preço | Importância |
|---|---|---|---|---|---|
| mq03pae100 | h | Paralisação do equipamento completo na execução de paredes moldadas, por causas alheias à empresa fornecedora. (equipamento) | 1 | 71950.97 | 71950.970 |
| % | % | Custos directos complementares | 2 % | 71950.970 | 1439.019 |
|  |  | Custos directos |  |  | 73389.989 |
