# Transporte, colocação em obra e remoção de equipamento completo de perfuração e tensão, para a realização de ancoragens ao terreno em muros, a uma distância de entre 50 e 100 km

- Propriedade do ficheiro: CYPE INGENIEROS, S.A.
- Formato: FIEBDC-3/2002
- Âmbito geográfico: Angola
- Moeda: AOA
- Custos indirectos: 3.00 %
- IVA: 18.00 %

**CCP080** Ud Transporte, colocação em obra e remoção de equipamento completo de perfuração e tensão, para a realização de ancoragens ao terreno em muros, a uma distância de entre 50 e 100 km.
Transporte, colocação em obra e remoção de equipamento completo de perfuração e tensão, para a realização de ancoragens ao terreno em muros, a uma distância de entre 50 e 100 km.
Inclui: Transporte à obra. Montagem do equipamento. Desmontagem do equipamento. Remoção do equipamento>.
Critério de medição de projecto: Número de unidades previstas, segundo documentação gráfica de Projecto.
Critério de medição de obra: Medir-se-á o número de unidades realmente executadas segundo especificações de Projecto.
Critérios considerados na determinação do preço da unidade de obra: O preço inclui o deslocamento à obra do pessoal especializado e o deslocamento do equipamento entre diferentes localizações dentro da mesma obra.

| Código | Un | Descrição | Rendimento | Preço | Importância |
|---|---|---|---|---|---|
| mq03pan010b | Ud | Transporte, colocação em obra e remoção de equipamento completo para realização de ancoragens ao terreno, a uma distância de entre 50 e 100 km. (equipamento) | 1.005 | 551014.51 | 553769.58 |
| % | % | Custos directos complementares | 2 % | 553769.58 | 11075.39 |
|  |  | Custos directos |  |  | 564844.97 |
