# Parede autoportante de estacas-prancha metálicas sobrepostas

- Propriedade do ficheiro: CYPE INGENIEROS, S.A.
- Formato: FIEBDC-3/2002
- Âmbito geográfico: Angola
- Moeda: AOA
- Custos indirectos: 3.00 %
- IVA: 18.00 %

**CTA010** m² Parede autoportante de estacas-prancha metálicas sobrepostas, cravadas no terreno de forma definitiva, até alcançar no máximo 5 m de profundidade em terreno de areias, formada por perfis metálicos de aço laminado, com forma ondulada de 600 mm de largura de perfil, 8 mm de espessura e módulo de resistência de 242 cm³/m de parede.
Parede autoportante de estacas-prancha metálicas sobrepostas, cravadas no terreno de forma definitiva, até alcançar no máximo 5 m de profundidade em terreno de areias, formada por perfis metálicos de aço laminado, com forma ondulada de 600 mm de largura de perfil, 8 mm de espessura e módulo de resistência de 242 cm³/m de parede.
Inclui: Disposição de guias. Cravação das estacas-prancha.
Critério de medição de projecto: Superfície medida segundo documentação gráfica de Projecto.
Critério de medição de obra: Medir-se-á a superfície realmente executada segundo especificações de Projecto.

| Código | Un | Descrição | Rendimento | Preço | Importância |
|---|---|---|---|---|---|
| mt07tmt010b | m² | Estaca-prancha não recuperável formada por perfis de aço laminado com forma trapezoidal, de 600 mm de largura de perfil e 8 mm de espessura, com um módulo resistente de 242 cm³/m de parede; sistema de união através sobreposição. (material) | 1.000 | 19171.93 | 19171.93 |
| mq03tab020 | h | Bate-estacas de queda livre e efeito simples. (equipamento) | 0.146 | 6506.54 | 949.95 |
| mo089 | h | Ajudante de estruturista. (mão de obra) | 0.194 | 373.33 | 72.43 |
| % | % | Custos directos complementares | 2 % | 20194.31 | 403.89 |
|  |  | Custos directos |  |  | 20598.20 |
