# Realização de abertura em parede de placas de gesso laminado

- Propriedade do ficheiro: CYPE Ingenieros S.A.
- Formato: FIEBDC-3/2016
- Programa: Gerador de preços para construção civil. CYPE Ingenieros, S.A.
- Data: 17/04/2024
- Âmbito geográfico: Angola
- Moeda: AOA
- Custos indirectos: 3 %
- IVA: 18 %

## D Demolições

### DP Divisões e protecções

#### DPS Paredes divisórias de placas

**DPS011** m² Realização de abertura em parede de placas de gesso laminado.
Realização de abertura em parede de placas de gesso laminado (uma placa por face) instaladas sobre uma estrutura simples, com meios manuais, sem afectar a estabilidade da parede divisória ou dos elementos construtivos contíguos, e carga manual para camião ou contentor.
Critérios considerados na determinação do preço da unidade de obra: O preço inclui o corte prévio do contorno da abertura, mas não inclui o montagem e desmontagem do escoramento do vão nem a colocação de lintéis.
Inclui: Marcação da abertura no paramento. Corte prévio do contorno da abertura. Demolição da estrutura e dos seus revestimentos. Fragmentação do entulho em peças manejáveis. Remoção e acumulação de entulho. Limpeza dos restos da obra. Carga manual de entulho para camião ou contentor.
Critério de medição de projecto: Superfície medida segundo documentação gráfica de Projecto.
Critério de medição de obra: Medir-se-á a superfície realmente demolida segundo especificações de Projecto.

| Código | Un | Descrição | Rendimento | Preço | Importância |
|---|---|---|---|---|---|
| mo113 | h | Operário não qualificado construção. (mão de obra) | 0.59 | 581.64 | 343.168 |
| % | % | Custos directos complementares | 2 % | 343.168 | 6.863 |
|  |  | Custos directos |  |  | 350.031 |

Resíduos:
- demolição: ruo170405 Ferro e aço. (componente de resíduo); rendimento 2.18 kg; Código LER 17 04 05; Massa do elemento 1 kg; Volume 0.000476 m3
- demolição: ruo170802 Materiais de construção à base de gesso não abrangidos em 17 08 01. (componente de resíduo); rendimento 25.45 kg; Código LER 17 08 02; Massa do elemento 1 kg; Volume 0.001 m3
- demolição: ruo170904 Mistura de resíduos de construção e demolição não abrangidos em 17 09 01, 17 09 02 e 17 09 03. (componente de resíduo); rendimento 0.269 kg; Código LER 17 09 04; Massa do elemento 1 kg; Volume 0.000667 m3
