# Remoção de camada de protecção de godo em cobertura plana

- Propriedade do ficheiro: CYPE Ingenieros S.A.
- Formato: FIEBDC-3/2016
- Programa: Gerador de preços para construção civil. CYPE Ingenieros, S.A.
- Data: 17/04/2024
- Âmbito geográfico: Angola
- Moeda: AOA
- Custos indirectos: 3 %
- IVA: 18 %

## D Demolições

### DQ Coberturas

#### DQP Camada de protecção em coberturas planas

**DQP020** m² Remoção de camada de protecção de godo em cobertura plana.
Remoção de camada de protecção constituída por 10 cm de espessura de godo em cobertura plana, com meios manuais, e carga manual para camião ou contentor.
Inclui: Remoção da gravilha. Armazenamento do material removido. Limpeza dos restos da obra. Carga manual do material removido e restos da obra para camião ou contentor.
Critério de medição de projecto: Superfície medida segundo documentação gráfica de Projecto.
Critério de medição de obra: Será medida a superfície realmente desmontada segundo especificações de Projecto.

| Código | Un | Descrição | Rendimento | Preço | Importância |
|---|---|---|---|---|---|
| mo113 | h | Operário não qualificado construção. (mão de obra) | 0.131 | 581.64 | 76.195 |
| % | % | Custos directos complementares | 2 % | 76.195 | 1.524 |
|  |  | Custos directos |  |  | 77.719 |

Resíduos:
- demolição: ruo010408 Gravilhas e fragmentos de rocha não abrangidos 01 04 07. (componente de resíduo); rendimento 195 kg; Código LER 01 04 08; Massa do elemento 1 kg; Volume 0.000667 m3
