# Remoção de rodapé de madeira

- Propriedade do ficheiro: CYPE Ingenieros S.A.
- Formato: FIEBDC-3/2016
- Programa: Gerador de preços para construção civil. CYPE Ingenieros, S.A.
- Data: 25/10/2024
- Âmbito geográfico: Angola
- Moeda: AOA
- Custos indirectos: 3 %
- IVA: 18 %

## D Demolições

### DR Revestimentos

#### DRS Pavimentos

**DRS041** m Remoção de rodapé de madeira.
Remoção de rodapé de madeira, com meios manuais, sem deteriorar os elementos construtivos contíguos, e carga manual para camião ou contentor.
Inclui: Remoção do elemento. Remoção e armazenamento do material removido. Limpeza dos restos da obra. Carga manual do material removido e restos da obra para camião ou contentor.
Critério de medição de projecto: Comprimento medido segundo documentação gráfica de Projecto.
Critério de medição de obra: Será medido o comprimento realmente desmontado segundo especificações de Projecto.

| Código | Un | Descrição | Rendimento | Preço | Importância |
|---|---|---|---|---|---|
| mo113 | h | Operário não qualificado construção. (mão de obra) | 0.052 | 596.7 | 31.028 |
| % | % | Custos directos complementares | 2 % | 31.028 | 0.621 |
|  |  | Custos directos |  |  | 31.649 |

Resíduos:
- demolição: ruo170201 Madeira. (componente de resíduo); rendimento 0.396 kg; Código LER 17 02 01; Massa do elemento 1 kg; Volume 0.000909 m3
