# Ombreira

- Propriedade do ficheiro: CYPE Ingenieros S.A.
- Formato: FIEBDC-3/2016
- Programa: Gerador de preços para construção civil. CYPE Ingenieros, S.A.
- Data: 25/10/2024
- Âmbito geográfico: Angola
- Moeda: AOA
- Custos indirectos: 3 %
- IVA: 18 %

## E Estruturas

### EC Cantarias

#### ECS Elementos arquitectónicos

**ECS030** m Ombreira.
Ombreira de granito Ariz de secção rectangular trabalhada de 10x20 cm, acabamento serrado nas faces à vista, com os cantos matados, assente com argamassa de cimento confeccionada em obra, com 250 kg/m³ de cimento, cor cinzento, dosificação 1:6, fornecida em sacos, para formação de abertura em muro de cantaria, e enchimento de juntas entre peças e das uniões com os muros com argamassa de juntas cimentosa melhorada, tipo CG2 W A, segundo EN 13888, com absorção de água reduzida e resistência elevada à abrasão, cor Blanco.
Inclui: Marcação das peças no vão. Colocação de réguas e fios de prumo fixados à parede. Preparação da pedra. Preparação da argamassa. Colocação. Aprumo, nivelamento e alinhamento das peças. Travamento da ombreira com a parede. Enchimento de juntas e limpeza.
Critério de medição de projecto: Comprimento medido entre eixos, segundo documentação gráfica de Projecto.
Critério de medição de obra: Medir-se-á, a eixos, o comprimento realmente executado segundo especificações de Projecto.

| Código | Un | Descrição | Rendimento | Preço | Importância |
|---|---|---|---|---|---|
| mt06plp010fa | m | Ombreira de granito Ariz de secção rectangular trabalhada de 10x20 cm, acabamento serrado nas faces à vista, com os cantos matados, segundo NP EN 771-6. (material) | 1 | 3611.22 | 3611.220 |
| mt08aaa010a | m³ | Água. (material) | 0.004 | 283.51 | 1.134 |
| mt01arg005a | t | Areia de pedreira, para argamassa preparada em obra. (material) | 0.015 | 3024.04 | 45.361 |
| mt08cem000l | kg | Cimento cinzento em sacos. (material) | 2.394 | 18.9 | 45.247 |
| mt09mcw050ba | kg | Argamassa de juntas cimentosa melhorada, tipo CG2 W A, segundo EN 13888, com absorção de água reduzida e resistência elevada à abrasão, cor Blanco, composta de cimento branco, cimento cinzento, inertes calcários, resinas sintéticas, aditivos orgânicos e inorgânicos específicos e pigmentos minerais, com muito baixo conteúdo de compostos orgânicos voláteis (COV), extrafina e impermeável à água, para enchimento de juntas de todo tipo de peças cerâmicas e pedras naturais, para juntas de até 3 mm. (material) | 0.095 | 233.3 | 22.164 |
| mq06hor010 | h | Betoneira eléctrica com uma capacidade de amassadura de 160 l. (equipamento) | 0.007 | 932.73 | 6.529 |
| mo022 | h | Oficial de 1ª colocador de pedra natural. (mão de obra) | 0.744 | 1055.59 | 785.359 |
| mo060 | h | Ajudante de colocador de pedra natural. (mão de obra) | 0.869 | 620.64 | 539.336 |
| % | % | Custos directos complementares | 2 % | 5056.350 | 101.127 |
|  |  | Custos directos |  |  | 5157.477 |

Resíduos:
- colocação: mt06plp010fa; factor de resíduo 0.0148009
- colocação: mt01arg005a Areia de pedreira, para argamassa preparada em obra; factor de resíduo 0.00501329
- colocação: mt08cem000l Cimento cinzento em sacos; factor de resíduo 0.0189
- colocação: mt09mcw050ba; factor de resíduo 0.07

## Recursos

**mt06plp010fa** m Ombreira de granito Ariz de secção rectangular trabalhada de 10x20 cm
Dados técnicos: Custo energético 109.731 MJ; Emissão de CO2 4.684 kg; Código LER 01 04 13; Massa do elemento 52 kg; Volume 0.034667 m3
Resíduos:
- embalagem: re170201 Madeira. (componente de resíduo); rendimento 0.009 kg; Código LER 17 02 01; Massa do elemento 1 kg; Volume 0.000909 m3
- embalagem: re170203 Plástico. (componente de resíduo); rendimento 0.004 kg; Código LER 17 02 03; Massa do elemento 1 kg; Volume 0.001667 m3

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico; rendimento 0.002 kg

**mt09mcw050ba** kg Argamassa de juntas cimentosa melhorada
Dados técnicos: Custo energético 7.725 MJ; Emissão de CO2 0.576 kg; Código LER 17 09 04; Massa do elemento 1 kg; Volume 0.000667 m3
Resíduos:
- embalagem: re150101 Embalagens de papel e cartão; rendimento 0.02 kg
- embalagem: re170201 Madeira; rendimento 0.005 kg
- embalagem: re170203 Plástico; rendimento 0.008 kg
