# Revestimento exterior de fachada ventilada, de placas laminadas compactas de alta pressão (HPL)

- Propriedade do ficheiro: CYPE Ingenieros S.A.
- Formato: FIEBDC-3/2016
- Programa: Gerador de preços para construção civil. CYPE Ingenieros, S.A.
- Data: 17/04/2024
- Âmbito geográfico: Angola
- Moeda: AOA
- Custos indirectos: 3 %
- IVA: 18 %

## F Fachadas, divisões e protecções

### FA Fachadas ventiladas

#### FAA Revestimento exterior de placas laminadas compactas de alta pressão (HPL)

**FAA005** m² Revestimento exterior de fachada ventilada, de placas laminadas compactas de alta pressão (HPL).
Revestimento exterior de fachada ventilada, de placas laminadas compactas de alta pressão (HPL), de 1400x600x6 mm, acabamento mate, cor a escolher, com o preço incrementado em 5% relativamente a peças especiais para a resolução de pontos singulares; colocação através do sistema de fixação à vista com rebites cegos, sobre subestrutura suporte de liga de alumínio EN AW-6060 T5. Inclusive rebites cegos, de alumínio ou de aço inoxidável A2 ou A4, para a fixação do revestimento à subestrutura suporte; tira-fundos de aço inoxidável A2 e buchas de nylon para a fixação dos perfis da subestrutura ao pano principal de alvenaria, e ancoragens mecânicas de expansão, de aço inoxidável A2 para a fixação dos perfis à laje.
Critérios considerados na determinação do preço da unidade de obra: O preço não inclui o isolamento térmico.
Inclui: Limpeza e preparação da superfície suporte. Implantação das juntas de dilatação e panos de trabalho. Marcação da disposição do revestimento e dos pontos de ancoragem da subestrutura suporte. Fixação da subestrutura suporte ao pano principal e à laje. Preparação do revestimento. Aprumo, nivelamento e alinhamento do revestimento. Fixação definitiva do revestimento à subestrutura suporte. Realização de todos os trabalhos necessários para a execução dos vãos. Resolução de pontos singulares.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12prg010ihab | m² | Placa laminada compacta de alta pressão (HPL), de 1400x600x6 mm, acabamento mate, cor a escolher, Euroclasse B-s2, d0 de reacção ao fogo, segundo NP EN 13501-1, à base de resinas termoendurecíveis que não contêm ureia-formaldeído, reforçada de forma homogénea com fibras de madeira certificada FSC ou PEFC, com superfície decorativa não melamínica e propriedades anti-graffiti durante toda a sua vida útil, tipo EDF segundo EN 438-2, com resistência aos raios ultravioleta não inferior a 4-5 ao comparar com a escala de cinzentos de NP EN 20105-A02; com o preço incrementado em 5% relativamente a peças especiais para a resolução de pontos singulares. (material) | 1 | 62422.84 | 62422.840 |
| mt12prg020p | m² | Subestrutura suporte, para a sustentação do revestimento exterior de placas laminadas compactas de alta pressão (HPL), através do sistema de fixação à vista com rebites cegos, formada por: perfis verticais em T de 110x52x2 mm e em L de 50x42x2 mm, de alumínio de liga 6060 com tratamento térmico T5 e esquadros de carga de 150x40 mm e esquadros de apoio de 80x40 mm, de alumínio de liga 6060 com tratamento térmico T5; com rebites cegos, de alumínio ou de aço inoxidável A2 ou A4, para a fixação do revestimento à subestrutura suporte; tira-fundos de aço inoxidável A2 e buchas de nylon para a fixação dos perfis da subestrutura ao pano principal de alvenaria, e ancoragens mecânicas de expansão, de aço inoxidável A2 para a fixação dos perfis à laje. (material) | 1 | 40021.96 | 40021.960 |
| mo052 | h | Oficial de 1ª montador de sistemas de fachadas pré-fabricadas. (mão de obra) | 1.102 | 1057.3 | 1165.145 |
| mo099 | h | Ajudante de montador de sistemas de fachadas pré-fabricadas. (mão de obra) | 1.102 | 604.97 | 666.677 |
| % | % | Custos directos complementares | 3 % | 104276.622 | 3128.299 |
|  |  | Custos directos |  |  | 107404.921 |

Resíduos:
- colocação: mt12prg010ihab; factor de resíduo 0.024
- colocação: mt12prg020p; factor de resíduo 0.024

## Recursos

**mt12prg010ihab** m² Placa laminada compacta de alta pressão (HPL)
Dados técnicos: Custo energético 476.788 MJ; Emissão de CO2 16.273 kg; Código LER 17 09 04; Massa do elemento 8.1 kg; Volume 0.0054 m3
Resíduos:
- embalagem: re170203 Plástico. (componente de resíduo); rendimento 0.032 kg; Código LER 17 02 03; Massa do elemento 1 kg; Volume 0.001667 m3

**mt12prg020p** m² Subestrutura suporte
Dados técnicos: Custo energético 337.981 MJ; Emissão de CO2 24.826 kg; Código LER 17 04 02; Massa do elemento 3 kg; Volume 0.002 m3
Resíduos:
- embalagem: re170203 Plástico; rendimento 0.022 kg
