# Sistema de fachada "KNAUF" Aquapanel WM111C.es

- Propriedade do ficheiro: CYPE INGENIEROS, S.A.
- Formato: FIEBDC-3/2002
- Âmbito geográfico: Angola
- Moeda: AOA
- Custos indirectos: 3.00 %
- IVA: 18.00 %

**FAR100** m² Sistema de fachada "KNAUF" Aquapanel WM111C.es, (12,5+75+5+15)/400, para utilização como pano interior de fachada ventilada, constituído por uma placa Aquapanel Outdoor de 12,5 mm de espessura, aparafusada desde o lado exterior a uma estrutura metálica de aço Z2 (Z275) galvanizado normal de canais horizontais de 75/40/0,7 mm GRC 0,70, ancorados à parte superior e inferior das lajes e montantes verticais de 75/50/0,70 mm GRC 0,70 com uma modulação de 400 mm entre eixos, de canal a canal e disposição normal "N"; membrana altamente transpirante, impermeável à água da chuva, Tyvek Stucco Wrap, entre os perfis e a placa exterior; duas placas que se aparafusam desde o lado interior aos montantes (uma placa tipo Standard (A) de 5 mm de espessura e uma placa tipo Standard + Alumínio (BV) de 15 mm de espessura); preparada como suporte do revestimento exterior da fachada ventilada (não incluído neste preço).
Sistema de fachada "KNAUF" Aquapanel WM111C.es, para utilização como pano exterior de fachada ventilada, formado por uma estrutura metálica de aço Z2 (Z275) galvanizado normal de canais horizontais de 75/40/0,7 mm GRC 0,70 e montantes verticais de 75/50/0,70 mm GRC 0,70 com uma modulação 400 mm e disposição normal "N", sobre a que se aparafusam uma placa Aquapanel Outdoor de 12,5 mm de espessura pelo lado exterior e duas placas desde o lado interior (uma placa tipo Standard (A) de 5 mm de espessura e uma placa tipo Standard + Alumínio (BV) de 15 mm de espessura). Entre os perfis e a placa exterior será colocada uma membrana altamente transpirante, impermeável à água da chuva, Tyvek Stucco Wrap. Inclusive fita acústica, massa de colagem, parafusos, fixações mecânicas, massa de juntas, argamassa de juntas, fita de juntas, perfis de remate de PVC para formação de juntas de dilatação e protecção de esquinas e cantos, execução de encontros e pontos singulares e os trabalhos necessários para a formação de aberturas. Totalmente finalizado e preparado para suportar o revestimento exterior (não incluído neste preço), que deverá ser compatível e completar o sistema de fachada ventilada.
Inclui: Marcação de estrutura metálica no pavimento e tecto. Nivelamento e limpeza da base. Colocação da fita acústica. Colocação, aprumo e nivelamento de aros. Fixação de canais e montantes. Passagem das instalações. Colocação da impermeabilização. Colocação e aparafusamento da placa exterior à estrutura. Tratamento de aberturas. Fixação das placas interiores à estrutura. Nivelação e alisamento com argamassa e fita de juntas. Colocação de fita de juntas.
Critério de medição de projecto: Superfície medida segundo documentação gráfica de Projecto, sem duplicar esquinas nem encontros, descontando as aberturas de superfície maior de 2 m².
Critério de medição de obra: Medir-se-á a superfície realmente executada segundo especificações de Projecto, sem duplicar esquinas nem encontros, descontando as aberturas de superfície maior de 2 m², adicionando em alternativa a superfície da parte interior da abertura, correspondente ao desenvolvimento de ombreiras e padieiras.

| Código | Un | Descrição | Rendimento | Preço | Importância |
|---|---|---|---|---|---|
| mt12pck020d | m | Fita acústica de dilatação autocolante de espuma de poliuretano de células fechadas "KNAUF", de 3,2 mm de espessura e 95 mm de largura, resistência térmica 0,10 m²°C/W, condutibilidade térmica 0,032 W/(m°C). (material) | 1.200 | 193.24 | 231.89 |
| mt12pak020b | m | Canal 75/40/0,7 mm GRC 0,70 "KNAUF" de aço Z2 (Z275) galvanizado normal, para sistema Aquapanel Outdoor. Segundo EN 14195. (material) | 0.700 | 1197.58 | 838.31 |
| mt12pak030ba | m | Montante 75/50/0,7 mm GRC 0,7 "KNAUF" de aço Z2 (Z275) galvanizado normal, para sistema Aquapanel Outdoor. Segundo EN 14195. (material) | 2.750 | 1385.11 | 3809.05 |
| mt15mkv010 | m² | Membrana altamente transpirante impermeável à água da chuva, de polietileno tecido não tecido, Tyvek StuccoWrap "KNAUF", de 0,22 mm de espessura e 82 g/m², de 0,03 m de espessura de ar equivalente face à difusão de vapor de água, segundo NP EN 1931, estanquidade à água classe W1 segundo EN 1928, (Euroclasse E de reacção ao fogo, segundo NP EN 13501-1), para colocar em sistemas de paredes exteriores e revestimentos de fachadas Aquapanel, fornecida em rolos de 1,50x75 m, segundo NP EN 13859-2. (material) | 1.100 | 1863.71 | 2050.08 |
| mt12pak010b | m² | Placa de cimento Portland Aquapanel Outdoor "KNAUF" de 12,5x1200x2400 mm, revestida com uma camada de fibra de vidro embebida em ambas as faces. (material) | 1.000 | 9043.66 | 9043.66 |
| mt12pak040d | Ud | Parafuso Aquapanel Maxi TB 4,2x25 "KNAUF". (material) | 20.000 | 20.35 | 407.00 |
| mt12psg220 | Ud | Fixação composta por bucha e parafuso 5x27. (material) | 1.600 | 27.41 | 43.86 |
| mt12ppk010aa | m² | Placa de gesso laminado A / EN 520 - 1200 / comprimento / 12,5 / com os bordos longitudinais afinados, Standard "KNAUF"; Euroclasse A2-s1, d0 de reacção ao fogo, segundo NP EN 13501-1. (material) | 1.000 | 1593.93 | 1593.93 |
| mt12ppk010db | m² | Placa de gesso laminado BV / EN 520 - 1200 / comprimento / 15 / com os bordos longitudinais afinados, Standard + Alumínio "KNAUF"; Euroclasse A2-s1, d0 de reacção ao fogo, segundo NP EN 13501-1. (material) | 1.000 | 3567.17 | 3567.17 |
| mt12ptk010cc | Ud | Parafuso autoperfurante TN "KNAUF" 3,5x25. (material) | 9.000 | 3.11 | 27.99 |
| mt12ptk010cf | Ud | Parafuso autoperfurante TN "KNAUF" 3,5x45. (material) | 18.000 | 4.95 | 89.10 |
| mt12pik015d | kg | Massa de colagem Perlfix "KNAUF", de presa rápida (30 minutos), Euroclasse A1 de reacção ao fogo, segundo NP EN 13501-1, intervalo de temperatura de trabalho de 5 a 30°C, para aplicação manual, segundo EN 13963. (material) | 0.100 | 204.78 | 20.48 |
| mt12pik010e | kg | Massa de juntas Jointfiller 24H "KNAUF", Euroclasse A2-s1, d0 de reacção ao fogo, segundo NP EN 13501-1, intervalo de temperatura de trabalho de 5 a 30°C, para aplicação manual com fita de juntas, segundo EN 13963. (material) | 0.500 | 350.84 | 175.42 |
| mt12pck010a | m | Fita de juntas "KNAUF" de 50 mm de largura. (material) | 1.600 | 13.78 | 22.05 |
| mt12pak060a | kg | Argamassa para juntas Aquapanel Outdoor "KNAUF", cor cinzento. (material) | 0.600 | 936.76 | 562.06 |
| mt12pak050 | m | Fita de juntas Aquapanel Outdoor "KNAUF". (material) | 2.100 | 190.76 | 400.60 |
| mo052 | h | Oficial de 1ª montador de sistemas de fachadas pré-fabricadas. (mão de obra) | 0.329 | 630.15 | 207.32 |
| mo099 | h | Ajudante de montador de sistemas de fachadas pré-fabricadas. (mão de obra) | 0.329 | 357.82 | 117.72 |
| mo053 | h | Oficial de 1ª montador de pré-fabricados interiores. (mão de obra) | 0.329 | 630.15 | 207.32 |
| mo100 | h | Ajudante de montador de pré-fabricados interiores. (mão de obra) | 0.329 | 357.82 | 117.72 |
| % | % | Custos directos complementares | 3 % | 23532.73 | 705.98 |
|  |  | Custos directos |  |  | 24238.71 |
