# Padieira de betão armado

- Propriedade do ficheiro: CYPE INGENIEROS, S.A.
- Formato: FIEBDC-3/2002
- Âmbito geográfico: Angola
- Moeda: AOA
- Custos indirectos: 3.00 %
- IVA: 18.00 %

**FCH010** m Padieira de betão armado, de directriz recta, de 20x20 cm, realizada com betão C25/30 (XC1(P); D12; S3; Cl 0,4) fabricado em central, e aço A400 NR, com uma quantidade aproximada de 4,3 kg/m³; montagem e desmontagem do sistema de cofragem recuperável metálica. Inclusive arame de atar, separadores e líquido descofrante para evitar a aderência do betão à cofragem.
Padieira de betão armado, de directriz recta, de 20x20 cm, realizada com betão C25/30 (XC1(P); D12; S3; Cl 0,4) fabricado em central, e aço A400 NR, com uma quantidade aproximada de 4,3 kg/m³; montagem e desmontagem do sistema de cofragem recuperável metálica. Inclusive arame de atar, separadores e líquido descofrante para evitar a aderência do betão à cofragem.
Inclui: Marcação. Montagem do sistema de cofragem. Colocação das armaduras com separadores homologados. Betonagem e compactação do betão. Cura do betão. Desmontagem do sistema de cofragem.
Critério de medição de projecto: Comprimento medido segundo documentação gráfica de Projecto.
Critério de medição de obra: Medir-se-á o comprimento realmente executado segundo especificações de Projecto.
Critérios considerados na determinação do preço da unidade de obra: O preço inclui a elaboração da armadura (corte, dobragem e moldagem de elementos) no estaleiro da obra e a montagem no lugar definitivo da sua colocação em obra.

| Código | Un | Descrição | Rendimento | Preço | Importância |
|---|---|---|---|---|---|
| mt08eva050 | m² | Sistema de cofragem formado por painéis metálicos para lintéis, amortizável em 50 utilizações. (material) | 0.600 | 717.38 | 430.43 |
| mt08eme051a | m | Fita de aço galvanizado, para cofragem metálica. (material) | 0.100 | 41.19 | 4.12 |
| mt08dba010b | l | Agente desmoldante, à base de óleos especiais, emulsionante em água para cofragens metálicas, fenólicas ou de madeira. (material) | 0.018 | 281.09 | 5.06 |
| mt07aco020c | Ud | Separador homologado para vigas. (material) | 3.000 | 12.20 | 36.60 |
| mt07aco040e | kg | Aço em varões nervurados, A400 NR, fornecido em obra em varões sem elaborar, de vários diâmetros. (material) | 4.515 | 94.56 | 426.94 |
| mt08var050 | kg | Arame galvanizado para atar, de 1,30 mm de diâmetro. (material) | 0.047 | 156.26 | 7.34 |
| mt10haf020fgngc | m³ | Betão C25/30 (XC1(P) D12; S3; Cl 0,4), fabricado em central, segundo NP EN 206-1. (material) | 0.042 | 20097.34 | 844.09 |
| mo044 | h | Oficial de 1ª cofrador. (mão de obra) | 1.491 | 638.73 | 952.35 |
| mo091 | h | Ajudante de cofrador. (mão de obra) | 1.119 | 373.33 | 417.76 |
| mo043 | h | Oficial de 1ª armador de ferro. (mão de obra) | 0.069 | 638.73 | 44.07 |
| mo090 | h | Ajudante de armador de ferro. (mão de obra) | 0.075 | 373.33 | 28.00 |
| mo045 | h | Oficial de 1ª estruturista, em trabalhos de betonagem. (mão de obra) | 0.018 | 638.73 | 11.50 |
| mo092 | h | Ajudante de estruturista, em trabalhos de betonagem. (mão de obra) | 0.073 | 373.33 | 27.25 |
| % | % | Custos directos complementares | 2 % | 3235.51 | 64.71 |
|  |  | Custos directos |  |  | 3300.22 |
