# Pano de parede divisória interior, de alvenaria de tijolo de betão para revestir

- Propriedade do ficheiro: CYPE Ingenieros S.A.
- Formato: FIEBDC-3/2016
- Programa: Gerador de preços para construção civil. CYPE Ingenieros, S.A.
- Data: 17/04/2024
- Âmbito geográfico: Angola
- Moeda: AOA
- Custos indirectos: 3 %
- IVA: 18 %

## F Fachadas, divisões e protecções

### FF Alvenaria não estrutural

#### FFQ Pano para revestir em parede divisória

**FFQ040** m² Pano de parede divisória interior, de alvenaria de tijolo de betão para revestir.
Pano de parede divisória interior, de 12 cm de espessura, de alvenaria de tijolo de betão perfurado acústico, para revestir, 25x12x9,5 cm, com juntas horizontais e verticais de 10 mm de espessura, junta refundada, assente com argamassa de cimento confeccionada em obra, com 250 kg/m³ de cimento, cor cinzento, dosificação 1:6, fornecida em sacos.
Inclui: Marcação na laje das paredes a realizar. Marcação nos pilares dos níveis de referência geral de piso e de nível de pavimento. Colocação e aprumo de prumos de referência. Colocação de fios entre prumos. Preparação da argamassa. Colocação das peças por fiadas a nível. Realização de todos os trabalhos necessários para a execução dos vãos. Encontros da alvenaria com fachadas, pilares e paredes interiores. Encontro da alvenaria com a laje superior. Limpeza do paramento.
Critério de medição de projecto: Superfície medida segundo documentação gráfica de Projecto, sem duplicar esquinas nem encontros, descontando as aberturas de superfície maior de 3 m². Nas aberturas que não se deduzam, estão incluídos os trabalhos de realizar a superfície interior da abertura.
Critério de medição de obra: Medir-se-á a superfície realmente executada segundo especificações de Projecto, sem duplicar esquinas nem encontros, descontando as aberturas de superfície maior de 3 m². Nas aberturas que não se deduzam, estão incluídos os trabalhos de realizar a superfície interior da abertura.

| Código | Un | Descrição | Rendimento | Preço | Importância |
|---|---|---|---|---|---|
| mt04lpw020a | Ud | Tijolo de betão perfurado acústico, para revestir, 25x12x9,5 cm, com um isolamento a sons de condução aérea de 50 dB(A). (material) | 39 | 32.88 | 1282.320 |
| mt08aaa010a | m³ | Água. (material) | 0.004 | 279.7 | 1.119 |
| mt01arg005a | t | Areia de pedreira, para argamassa preparada em obra. (material) | 0.029 | 2992.57 | 86.785 |
| mt08cem000l | kg | Cimento cinzento em sacos. (material) | 4.516 | 18.65 | 84.223 |
| mq06hor010 | h | Betoneira eléctrica com uma capacidade de amassadura de 160 l. (equipamento) | 0.013 | 907.3 | 11.795 |
| mo021 | h | Oficial de 1ª construção em trabalhos auxiliares de pedreiro. (mão de obra) | 0.776 | 1028.94 | 798.457 |
| mo114 | h | Operário não qualificado construção em trabalhos auxiliares de pedreiro. (mão de obra) | 0.615 | 581.64 | 357.709 |
| % | % | Custos directos complementares | 2 % | 2622.408 | 52.448 |
|  |  | Custos directos |  |  | 2674.856 |

Resíduos:
- colocação: mt04lpw020a Tijolo de betão perfurado acústico, para revestir, 25x12x9,5 cm, com um isolamento a sons de condução aérea de 50 dB(A); factor de resíduo 0.0324
- colocação: mt01arg005a Areia de pedreira, para argamassa preparada em obra; factor de resíduo 0.00501329
- colocação: mt08cem000l Cimento cinzento em sacos; factor de resíduo 0.0189

## Recursos

**mt04lpw020a** Ud Tijolo de betão perfurado acústico, para revestir, 25x12x9,5 cm, com um isolamento a sons de condução aérea de 50 dB(A)
Dados técnicos: Custo energético 3.193 MJ; Emissão de CO2 0.286 kg; Código LER 17 01 01; Massa do elemento 3.5 kg; Volume 0.002333 m3
Resíduos:
- embalagem: re170201 Madeira. (componente de resíduo); rendimento 0.007 kg; Código LER 17 02 01; Massa do elemento 1 kg; Volume 0.000909 m3
- embalagem: re170203 Plástico. (componente de resíduo); rendimento 0.004 kg; Código LER 17 02 03; Massa do elemento 1 kg; Volume 0.001667 m3

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico; rendimento 0.002 kg
