# Revestimento de testa de laje, de aço galvanizado

- Propriedade do ficheiro: CYPE Ingenieros S.A.
- Formato: FIEBDC-3/2016
- Programa: Gerador de preços para construção civil. CYPE Ingenieros, S.A.
- Data: 17/04/2024
- Âmbito geográfico: Angola
- Moeda: AOA
- Custos indirectos: 3 %
- IVA: 18 %

## H Remates e trabalhos auxiliares

### HR Remates de fachada

#### HRA De aço galvanizado

**HRA020** m Revestimento de testa de laje, de aço galvanizado.
Revestimento de remate de laje de chapa dobrada de aço galvanizado, de 0,8 mm de espessura, 300 mm de desenvolvimento e 2 dobras; colocação com adesivo betuminoso de aplicação a frio; e vedação das juntas entre peças e, se for o caso, das uniões com os muros com vedante adesivo monocomponente.
Inclui: Marcação da disposição das peças. Corte das peças. Colocação, aprumo, nivelamento e alinhamento. Vedação de juntas e limpeza.
Critério de medição de projecto: Comprimento medido pelo seu maior desenvolvimento linear, segundo documentação gráfica de Projecto.
Critério de medição de obra: Medir-se-á, pelo seu maior desenvolvimento linear, o comprimento realmente executado segundo especificações de Projecto, incluindo o comprimento que se poderá perder em meias esquadrias.

| Código | Un | Descrição | Rendimento | Preço | Importância |
|---|---|---|---|---|---|
| mt20wwr010 | kg | Adesivo betuminoso de aplicação a frio, para chapas metálicas. (material) | 1.11 | 7229.16 | 8024.368 |
| mt20ffm020a | m | Remate de laje de chapa dobrada de aço galvanizado, de 0,8 mm de espessura, 300 mm de desenvolvimento e 2 dobras. (material) | 1.05 | 5127.59 | 5383.970 |
| mt22www010b | Ud | Cartucho de 290 ml de vedante adesivo monocomponente, neutro, súper elástico, à base de polímero MS, cor cinzento, com resistência à intempérie e aos raios UV e alongamento até à rotura 750%. (material) | 0.2 | 6289.85 | 1257.970 |
| mo018 | h | Oficial de 1ª serralheiro. (mão de obra) | 0.197 | 1042.42 | 205.357 |
| mo059 | h | Ajudante de serralheiro. (mão de obra) | 0.098 | 606.12 | 59.400 |
| % | % | Custos directos complementares | 2 % | 14931.065 | 298.621 |
|  |  | Custos directos |  |  | 15229.686 |

Resíduos:
- colocação: mt20wwr010 Adesivo betuminoso de aplicação a frio, para chapas metálicas; factor de resíduo 0.07
- colocação: mt20ffm020a Remate de laje de chapa dobrada de aço galvanizado, de 0,8 mm de espessura, 300 mm de desenvolvimento e 2 dobras; factor de resíduo 0.0068385
- colocação: mt22www010b; factor de resíduo 0.06

## Recursos

**mt20wwr010** kg Adesivo betuminoso de aplicação a frio, para chapas metálicas
Dados técnicos: Custo energético 56.035 MJ; Emissão de CO2 0.662 kg; Código LER 17 03 02; Massa do elemento 1 kg; Volume 0.001 m3
Resíduos:
- embalagem: re170203 Plástico. (componente de resíduo); rendimento 0.04 kg; Código LER 17 02 03; Massa do elemento 1 kg; Volume 0.001667 m3

**mt20ffm020a** m Remate de laje de chapa dobrada de aço galvanizado, de 0,8 mm de espessura, 300 mm de desenvolvimento e 2 dobras
Dados técnicos: Custo energético 47.679 MJ; Emissão de CO2 4.824 kg; Código LER 17 04 05; Massa do elemento 1.87 kg; Volume 0.00089 m3
Resíduos:
- embalagem: re170203 Plástico; rendimento 0.008 kg

**mt22www010b** Ud Cartucho de 290 ml de vedante adesivo monocomponente
Dados técnicos: Custo energético 70.388 MJ; Emissão de CO2 3.428 kg; Código LER 17 09 04; Massa do elemento 0.421 kg; Volume 0.000281 m3
Resíduos:
- embalagem: re170203 Plástico; rendimento 0.1 kg
