# Gárgula de alumínio

- Propriedade do ficheiro: CYPE Ingenieros S.A.
- Formato: FIEBDC-3/2016
- Programa: Gerador de preços para construção civil. CYPE Ingenieros, S.A.
- Data: 17/04/2024
- Âmbito geográfico: Angola
- Moeda: AOA
- Custos indirectos: 3 %
- IVA: 18 %

## H Remates e trabalhos auxiliares

### HR Remates de fachada

#### HRL De alumínio

**HRL030** Ud Gárgula de alumínio.
Gárgula de alumínio anodizado, de 50x200x50 mm; colocação com pasta de silicone neutro; e vedação e impermeabilização da junta perimetral com massa de poliuretano, aplicação prévia de primário.
Inclui: Implantação da peça. Colocação, aprumo, nivelamento e alinhamento. Vedação de juntas e limpeza.
Critério de medição de projecto: Número de unidades previstas, segundo documentação gráfica de Projecto.
Critério de medição de obra: Medir-se-á o número de unidades realmente executadas segundo especificações de Projecto.

| Código | Un | Descrição | Rendimento | Preço | Importância |
|---|---|---|---|---|---|
| mt15sja100 | Ud | Cartucho de pasta de silicone neutro. (material) | 0.1 | 3721.59 | 372.159 |
| mt20gal010a | Ud | Gárgula de alumínio anodizado, de 50x200x50 mm, realizada a partir de perfil quadrado de alumínio e terminada com corte formando ângulo de 45°. (material) | 1 | 2378.01 | 2378.010 |
| mt20wwa035 | Ud | Cartucho de 250 cm³ de primário para massas. (material) | 0.016 | 6361.18 | 101.779 |
| mt20wwa030 | Ud | Cartucho de 310 cm³ de massa de poliuretano impermeável. (material) | 0.032 | 8703.53 | 278.513 |
| mo020 | h | Oficial de 1ª construção. (mão de obra) | 0.066 | 1028.94 | 67.910 |
| mo113 | h | Operário não qualificado construção. (mão de obra) | 0.066 | 581.64 | 38.388 |
| % | % | Custos directos complementares | 2 % | 3236.759 | 64.735 |
|  |  | Custos directos |  |  | 3301.494 |

Resíduos:
- colocação: mt15sja100 Cartucho de pasta de silicone neutro; factor de resíduo 0.06
- colocação: mt20wwa030 Cartucho de 310 cm³ de massa de poliuretano impermeável; factor de resíduo 0.06

## Recursos

**mt15sja100** Ud Cartucho de pasta de silicone neutro
Dados técnicos: Custo energético 87.088 MJ; Emissão de CO2 3.667 kg; Código LER 17 09 04; Massa do elemento 0.45 kg; Volume 0.0003 m3
Resíduos:
- embalagem: re170203 Plástico. (componente de resíduo); rendimento 0.1 kg; Código LER 17 02 03; Massa do elemento 1 kg; Volume 0.001667 m3

**mt20wwa030** Ud Cartucho de 310 cm³ de massa de poliuretano impermeável
Dados técnicos: Custo energético 12.716 MJ; Emissão de CO2 0.628 kg; Código LER 17 09 04; Massa do elemento 0.021 kg; Volume 0.000014 m3
Resíduos:
- embalagem: re170203 Plástico; rendimento 0.1 kg
