# Parapeito de aço pré-lacado

- Propriedade do ficheiro: CYPE Ingenieros S.A.
- Formato: FIEBDC-3/2016
- Programa: Gerador de preços para construção civil. CYPE Ingenieros, S.A.
- Data: 17/04/2024
- Âmbito geográfico: Angola
- Moeda: AOA
- Custos indirectos: 3 %
- IVA: 18 %

## H Remates e trabalhos auxiliares

### HR Remates de fachada

#### HRR De aço pré-lacado

**HRR030** m Parapeito de aço pré-lacado.
Parapeito de chapa dobrada de aço pré-lacado, espessura 0,8 mm, desenvolvimento 300 mm e 5 dobras, com pingadeira, encastrado nas ombreiras; colocação com adesivo betuminoso de aplicação a frio; e vedação das juntas entre peças e das uniões com os muros com vedante adesivo monocomponente.
Inclui: Marcação da disposição das peças. Corte das peças. Preparação e regularização do suporte. Colocação e fixação das peças metálicas, niveladas e aprumadas. Vedação de juntas e limpeza.
Critério de medição de projecto: Largura da abertura, medida segundo documentação gráfica de Projecto, incrementada em 5 cm para cada lado.
Critério de medição de obra: Medir-se-á o comprimento realmente executado segundo especificações de Projecto, incluindo os encastramentos nas ombreiras.

| Código | Un | Descrição | Rendimento | Preço | Importância |
|---|---|---|---|---|---|
| mt20wwr010 | kg | Adesivo betuminoso de aplicação a frio, para chapas metálicas. (material) | 0.3 | 7229.16 | 2168.748 |
| mt20vme030a | m | Parapeito de chapa dobrada de aço pré-lacado, espessura 0,8 mm, desenvolvimento 300 mm e 5 dobras, com pingadeira. (material) | 1 | 6229.79 | 6229.790 |
| mt22www010d | Ud | Cartucho de 290 ml de vedante adesivo monocomponente, neutro, súper elástico, à base de polímero MS, cor transparente, com resistência à intempérie e aos raios UV e alongamento até à rotura 750%. (material) | 0.2 | 6289.85 | 1257.970 |
| mo020 | h | Oficial de 1ª construção. (mão de obra) | 0.21 | 1028.94 | 216.077 |
| mo113 | h | Operário não qualificado construção. (mão de obra) | 0.105 | 581.64 | 61.072 |
| % | % | Custos directos complementares | 2 % | 9933.657 | 198.673 |
|  |  | Custos directos |  |  | 10132.330 |

Resíduos:
- colocação: mt20wwr010 Adesivo betuminoso de aplicação a frio, para chapas metálicas; factor de resíduo 0.07
- colocação: mt20vme030a Parapeito de chapa dobrada de aço pré-lacado, espessura 0,8 mm, desenvolvimento 300 mm e 5 dobras, com pingadeira; factor de resíduo 0.006
- colocação: mt22www010d; factor de resíduo 0.06

## Recursos

**mt20wwr010** kg Adesivo betuminoso de aplicação a frio, para chapas metálicas
Dados técnicos: Custo energético 56.035 MJ; Emissão de CO2 0.662 kg; Código LER 17 03 02; Massa do elemento 1 kg; Volume 0.001 m3
Resíduos:
- embalagem: re170203 Plástico. (componente de resíduo); rendimento 0.04 kg; Código LER 17 02 03; Massa do elemento 1 kg; Volume 0.001667 m3

**mt20vme030a** m Parapeito de chapa dobrada de aço pré-lacado, espessura 0,8 mm, desenvolvimento 300 mm e 5 dobras, com pingadeira
Dados técnicos: Custo energético 19.157 MJ; Emissão de CO2 0.992 kg; Código LER 17 04 05; Massa do elemento 1.87 kg; Volume 0.00089 m3
Resíduos:
- embalagem: re170203 Plástico; rendimento 0.008 kg

**mt22www010d** Ud Cartucho de 290 ml de vedante adesivo monocomponente
Dados técnicos: Custo energético 70.388 MJ; Emissão de CO2 3.428 kg; Código LER 17 09 04; Massa do elemento 0.421 kg; Volume 0.000281 m3
Resíduos:
- embalagem: re170203 Plástico; rendimento 0.1 kg
