# Termoacumulador a gás, convencional

- Propriedade do ficheiro: CYPE Ingenieros S.A.
- Formato: FIEBDC-3/2016
- Programa: Gerador de preços para construção civil. CYPE Ingenieros, S.A.
- Data: 17/04/2024
- Âmbito geográfico: Angola
- Moeda: AOA
- Custos indirectos: 3 %
- IVA: 18 %

## I Instalações

### IC Aquecimento, arrefecimento, climatização e A.Q.S.

#### ICA Água quente

**ICA040** Ud Termoacumulador a gás, convencional.
Termoacumulador a gás natural para o serviço de A.Q.S., mural vertical, capacidade 77 l, aberta e tiragem natural, potência 5,2 kW, eficiência energética classe B, perfil de consumo M, sem incluir a conduta para evacuação dos produtos da combustão. Inclusive suporte e ancoragens de fixação a paramento vertical, válvulas de corte de esfera, válvula de segurança e tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38agd010a | Ud | Termoacumulador a gás natural para o serviço de A.Q.S., mural vertical, capacidade 77 l, câmara de combustão aberta e tiragem natural, potência 5,2 kW, eficiência energética classe B, perfil de consumo M. (material) | 1 | 859235.46 | 859235.460 |
| mt37sve010c | Ud | Válvula de esfera de latão niquelado para enroscar de 3/4". (material) | 2 | 8684.63 | 17369.260 |
| mt37svs010c | Ud | Válvula de segurança, de latão, com rosca de 1/2" de diâmetro, regulada a 6 bar de pressão. (material) | 1 | 5259.21 | 5259.210 |
| mt38tew010b | Ud | Tubo de ligação flexível de 25 cm e 3/4" de diâmetro. (material) | 2 | 11890.07 | 23780.140 |
| mt38www011 | Ud | Material auxiliar para instalações de A.Q.S. (material) | 1 | 1724.06 | 1724.060 |
| mo004 | h | Oficial de 1ª instalador de aquecimento. (mão de obra) | 4.954 | 1057.3 | 5237.864 |
| mo103 | h | Ajudante de instalador de aquecimento. (mão de obra) | 4.954 | 603.82 | 2991.324 |
| % | % | Custos directos complementares | 2 % | 915597.318 | 18311.946 |
|  |  | Custos directos |  |  | 933909.264 |

## Recursos

**mt38agd010a** Ud Termoacumulador a gás natural para o serviço de A.Q.S
Dados técnicos: Custo energético 1017.099 MJ; Emissão de CO2 39.909 kg
Resíduos:
- embalagem: re150101 Embalagens de papel e cartão. (componente de resíduo); rendimento 2.175 kg; Código LER 15 01 01; Massa do elemento 1 kg; Volume 0.001333 m3
- embalagem: re170201 Madeira. (componente de resíduo); rendimento 0.606 kg; Código LER 17 02 01; Massa do elemento 1 kg; Volume 0.000909 m3

**mt37sve010c** Ud Válvula de esfera de latão niquelado para enroscar de 3/4"
Dados técnicos: Custo energético 720.409 MJ; Emissão de CO2 48.441 kg
Resíduos:
- embalagem: re150101 Embalagens de papel e cartão; rendimento 0.072 kg

**mt37svs010c** Ud Válvula de segurança, de latão, com rosca de 1/2" de diâmetro, regulada a 6 bar de pressão
Dados técnicos: Custo energético 511.326 MJ; Emissão de CO2 34.399 kg
Resíduos:
- embalagem: re150101 Embalagens de papel e cartão; rendimento 0.072 kg
