# Caldeira a gasóleo, doméstica, de baixa temperatura, de pé, para aquecimento e A.Q.S

- Propriedade do ficheiro: CYPE Ingenieros S.A.
- Formato: FIEBDC-3/2016
- Programa: Gerador de preços para construção civil. CYPE Ingenieros, S.A.
- Data: 17/04/2024
- Âmbito geográfico: Angola
- Moeda: AOA
- Custos indirectos: 3 %
- IVA: 18 %

## I Instalações

### IC Aquecimento, arrefecimento, climatização e A.Q.S.

#### ICC Caldeiras a gasóleo

**ICC116** Ud Caldeira a gasóleo, doméstica, de baixa temperatura, de pé, para aquecimento e A.Q.S.
Caldeira de pé, de baixa temperatura, com corpo de ferro fundido cinzento GL 180 para queimador pressurizado para gasóleo, potência de aquecimento 21 kW, peso 175 kg, dimensões 773x600x601 mm, número de elementos 3, conteúdo de água 33 l, pressão máxima de trabalho 4 bar, queimador de gasóleo de chama azul de 23 kW de potência, quadro de regulação, de 154x366x327 mm, com cronotermostato modulante com sonda de temperatura exterior, kit de ligação de caldeira a gasóleo a colector ou grupo de bombagem, kit de segurança para caldeira a gasóleo, kit de ligação de caldeira a gasóleo a vaso de expansão, com Depósito com permutador vertical de solo, para produção de A.Q.S. em combinação com caldeira, de 160 l, com kit de ligação hidráulica para ligar a caldeira ao depósito, sem incluir a conduta para evacuação dos produtos da combustão. Totalmente montada, ligada e testada.
Inclui: Marcação. Disposição dos elementos. Montagem da caldeira e dos seus acessórios. Ligação com as redes de abastecimento de água, de gasóleo, de saneamento e eléctrica, e com a conduta de evacuação dos produtos de combustão. Colocação em funcionamento.
Critério de medição de projecto: Número de unidades previstas, segundo documentação gráfica de Projecto.
Critério de medição de obra: Medir-se-á o número de unidades realmente executadas segundo especificações de Projecto.

| Código | Un | Descrição | Rendimento | Preço | Importância |
|---|---|---|---|---|---|
| mt38cqj100a | Ud | Caldeira de pé, de baixa temperatura, com corpo de ferro fundido cinzento GL 180 para queimador pressurizado para gasóleo, potência de aquecimento 21 kW, peso 175 kg, dimensões 773x600x601 mm, número de elementos 3, conteúdo de água 33 l, pressão máxima de trabalho 4 bar. (material) | 1 | 1657772.15 | 1657772.150 |
| mt38cqj101a | Ud | Quadro de regulação, de 154x366x327 mm, com cronotermostato modulante com sonda de temperatura exterior. (material) | 1 | 579640.62 | 579640.620 |
| mt38cqj102a | Ud | Queimador de gasóleo de chama azul de 23 kW de potência, para caldeiras de 20 a 25 kW de potência. (material) | 1 | 1014371.07 | 1014371.070 |
| mt38cqj520a | Ud | Kit de segurança para caldeira a gasóleo, composto por manómetro, válvula de segurança e purgador de ar. (material) | 1 | 128680.21 | 128680.210 |
| mt38cqj530a | Ud | Kit de ligação de caldeira a gasóleo a vaso de expansão, com válvula de enchimento e vazamento. (material) | 1 | 128680.21 | 128680.210 |
| mt38cqj575a | Ud | Depósito com permutador vertical de solo, para produção de A.Q.S. em combinação com caldeira, de 160 l, de aço esmaltado, com permutador de uma serpentina, eficiência energética classe B, com isolamento térmico de espuma rígida de poliuretano, protecção contra a corrosão com ânodo de magnésio e controlo de temperatura por sonda NTC. (material) | 1 | 944814.2 | 944814.200 |
| mt38cqj577a | Ud | Kit de ligação hidráulica para ligar a caldeira ao depósito. (material) | 1 | 417341.24 | 417341.240 |
| mt38www012 | Ud | Material auxiliar para instalações de aquecimento e A.Q.S. (material) | 1 | 2496.92 | 2496.920 |
| mo004 | h | Oficial de 1ª instalador de aquecimento. (mão de obra) | 2.368 | 1057.3 | 2503.686 |
| mo103 | h | Ajudante de instalador de aquecimento. (mão de obra) | 2.368 | 603.82 | 1429.846 |
| % | % | Custos directos complementares | 2 % | 4877730.152 | 97554.603 |
|  |  | Custos directos |  |  | 4975284.755 |

## Recursos

**mt38cqj100a** Ud Caldeira de pé, de baixa temperatura
Dados técnicos: Custo energético 5814.174 MJ; Emissão de CO2 450.910 kg
Resíduos:
- embalagem: re150101 Embalagens de papel e cartão. (componente de resíduo); rendimento 2.204 kg; Código LER 15 01 01; Massa do elemento 1 kg; Volume 0.001333 m3
- embalagem: re170201 Madeira. (componente de resíduo); rendimento 0.61 kg; Código LER 17 02 01; Massa do elemento 1 kg; Volume 0.000909 m3

**mt38cqj101a** Ud Quadro de regulação, de 154x366x327 mm, com cronotermostato modulante com sonda de temperatura exterior
Dados técnicos: Custo energético 93.317 MJ; Emissão de CO2 1.493 kg
Resíduos:
- embalagem: re150101 Embalagens de papel e cartão; rendimento 2.175 kg
- embalagem: re170201 Madeira; rendimento 0.606 kg

**mt38cqj102a** Ud Queimador de gasóleo de chama azul de 23 kW de potência, para caldeiras de 20 a 25 kW de potência
Dados técnicos: Custo energético 90.042 MJ; Emissão de CO2 1.236 kg
Resíduos:
- embalagem: re150101 Embalagens de papel e cartão; rendimento 2.175 kg
- embalagem: re170201 Madeira; rendimento 0.606 kg

**mt38cqj575a** Ud Depósito com permutador vertical de solo
Dados técnicos: Custo energético 3357.884 MJ; Emissão de CO2 257.962 kg
Resíduos:
- embalagem: re150101 Embalagens de papel e cartão; rendimento 2.175 kg
- embalagem: re170201 Madeira; rendimento 0.606 kg

**mt38cqj577a** Ud Kit de ligação hidráulica para ligar a caldeira ao depósito
Dados técnicos: Custo energético 86.768 MJ; Emissão de CO2 0.979 kg
Resíduos:
- embalagem: re150101 Embalagens de papel e cartão; rendimento 2.175 kg
- embalagem: re170201 Madeira; rendimento 0.606 kg
