# Caldeira a gasóleo, doméstica, de condensação, de pé, para aquecimento e A.Q.S

- Propriedade do ficheiro: CYPE Ingenieros S.A.
- Formato: FIEBDC-3/2016
- Programa: Gerador de preços para construção civil. CYPE Ingenieros, S.A.
- Data: 17/04/2024
- Âmbito geográfico: Angola
- Moeda: AOA
- Custos indirectos: 3 %
- IVA: 18 %

## I Instalações

### IC Aquecimento, arrefecimento, climatização e A.Q.S.

#### ICC Caldeiras a gasóleo

**ICC216** Ud Caldeira a gasóleo, doméstica, de condensação, de pé, para aquecimento e A.Q.S.
Caldeira de pé, de condensação com recuperador de aço inoxidável, com corpo de ferro fundido cinzento GL 180 e queimador pressurizado de gasóleo de chama azul, eficiência energética classe A, potência de aquecimento 22 kW, peso 192 kg, dimensões 773x600x601 mm, quadro de regulação e cronotermostato modulante com sonda de temperatura exterior, caudal mássico de gás queimado 0,0089 kg/s, com conteúdo de CO2 14%, pressão de impulsão disponível 30 Pa, conteúdo de água 33 l, kit de ligação de caldeira a gasóleo a circuito de aquecimento, kit de segurança para caldeira a gasóleo, kit de ligação de caldeira a gasóleo a vaso de expansão, com Depósito com permutador vertical de solo, para produção de A.Q.S. em combinação com caldeira, de 160 l, com kit de ligação hidráulica para ligar a caldeira ao depósito. Sem incluir a conduta para evacuação dos produtos da combustão. Totalmente montada, ligada e testada.
Inclui: Marcação. Disposição dos elementos. Montagem da caldeira e dos seus acessórios. Ligação com as redes de abastecimento de água, de gasóleo, de saneamento e eléctrica, e com a conduta de evacuação dos produtos de combustão. Colocação em funcionamento.
Critério de medição de projecto: Número de unidades previstas, segundo documentação gráfica de Projecto.
Critério de medição de obra: Medir-se-á o número de unidades realmente executadas segundo especificações de Projecto.

| Código | Un | Descrição | Rendimento | Preço | Importância |
|---|---|---|---|---|---|
| mt38cqj110a | Ud | Caldeira de pé, de condensação com recuperador de aço inoxidável, com corpo de ferro fundido cinzento GL 180 e queimador pressurizado de gasóleo de chama azul, eficiência energética classe A, potência de aquecimento 22 kW, peso 192 kg, dimensões 773x600x601 mm, quadro de regulação e cronotermostato modulante com sonda de temperatura exterior, caudal mássico de gás queimado 0,0089 kg/s, com conteúdo de CO2 14%, pressão de impulsão disponível 30 Pa, conteúdo de água 33 l. (material) | 1 | 4387879.43 | 4387879.430 |
| mt38cqj519a | Ud | Kit de segurança para caldeira a gasóleo, composto por manómetro, válvula de segurança e purgador de ar. (material) | 1 | 110131.72 | 110131.720 |
| mt38cqj530a | Ud | Kit de ligação de caldeira a gasóleo a vaso de expansão, com válvula de enchimento e vazamento. (material) | 1 | 128680.21 | 128680.210 |
| mt38cqj575a | Ud | Depósito com permutador vertical de solo, para produção de A.Q.S. em combinação com caldeira, de 160 l, de aço esmaltado, com permutador de uma serpentina, eficiência energética classe B, com isolamento térmico de espuma rígida de poliuretano, protecção contra a corrosão com ânodo de magnésio e controlo de temperatura por sonda NTC. (material) | 1 | 944814.2 | 944814.200 |
| mt38cqj580a | Ud | Kit de ligação hidráulica para ligar a caldeira ao depósito. (material) | 1 | 417341.24 | 417341.240 |
| mt38www012 | Ud | Material auxiliar para instalações de aquecimento e A.Q.S. (material) | 1 | 2496.92 | 2496.920 |
| mo004 | h | Oficial de 1ª instalador de aquecimento. (mão de obra) | 2.481 | 1057.3 | 2623.161 |
| mo103 | h | Ajudante de instalador de aquecimento. (mão de obra) | 2.481 | 603.82 | 1498.077 |
| % | % | Custos directos complementares | 2 % | 5995464.958 | 119909.299 |
|  |  | Custos directos |  |  | 6115374.257 |

## Recursos

**mt38cqj110a** Ud Caldeira de pé, de condensação com recuperador de aço inoxidável
Dados técnicos: Custo energético 6375.420 MJ; Emissão de CO2 494.806 kg
Resíduos:
- embalagem: re150101 Embalagens de papel e cartão. (componente de resíduo); rendimento 2.47 kg; Código LER 15 01 01; Massa do elemento 1 kg; Volume 0.001333 m3
- embalagem: re170201 Madeira. (componente de resíduo); rendimento 0.642 kg; Código LER 17 02 01; Massa do elemento 1 kg; Volume 0.000909 m3

**mt38cqj575a** Ud Depósito com permutador vertical de solo
Dados técnicos: Custo energético 3357.884 MJ; Emissão de CO2 257.962 kg
Resíduos:
- embalagem: re150101 Embalagens de papel e cartão; rendimento 2.175 kg
- embalagem: re170201 Madeira; rendimento 0.606 kg

**mt38cqj580a** Ud Kit de ligação hidráulica para ligar a caldeira ao depósito
Dados técnicos: Custo energético 86.768 MJ; Emissão de CO2 0.979 kg
Resíduos:
- embalagem: re150101 Embalagens de papel e cartão; rendimento 2.175 kg
- embalagem: re170201 Madeira; rendimento 0.606 kg
