# Sistema de aquecimento e arrefecimento por tecto radiante, com tecto falso contínuo

- Propriedade do ficheiro: CYPE Ingenieros S.A.
- Formato: FIEBDC-3/2016
- Programa: Gerador de preços para construção civil. CYPE Ingenieros, S.A.
- Data: 17/04/2024
- Âmbito geográfico: Angola
- Moeda: AOA
- Custos indirectos: 3 %
- IVA: 18 %

## I Instalações

### IC Aquecimento, arrefecimento, climatização e A.Q.S.

#### ICE Emissores a água para aquecimento e arrefecimento

**ICE019** m² Sistema de aquecimento e arrefecimento por tecto radiante, com tecto falso contínuo.
Sistema de aquecimento e arrefecimento por tecto radiante, composto por painéis refrigerantes, de gesso laminado, para tecto falso contínuo, de 2000x1200 mm e 15 mm de espessura, com circuitos integrados de tubo de polietileno reticulado (PE-X) com barreira de oxigénio, de 9,9 mm de diâmetro e 1,1 mm de espessura e tubagem (desde o colector até o tê de distribuição) formada por tubo de polietileno reticulado (PE-Xa) com barreira de oxigénio e camada de protecção de polietileno (PE) modificado, de 20 mm de diâmetro exterior e 2 mm de espessura; suspenso da laje com estrutura metálica. Totalmente montado, ligado e testado.
Critérios considerados na determinação do preço da unidade de obra: O preço não inclui a estrutura suporte.
Inclui: Aparafusamento e colocação das placas. Tratamento de juntas. Marcação do traçado da tubagem. Colocação e fixação da tubagem.
Critério de medição de projecto: Superfície útil, medida segundo documentação gráfica de Projecto.
Critério de medição de obra: Medir-se-á a superfície realmente executada segundo especificações de Projecto.

| Código | Un | Descrição | Rendimento | Preço | Importância |
|---|---|---|---|---|---|
| mt38etu100a | Ud | Painel refrigerante, de gesso laminado, para tecto falso contínuo, de 2000x1200 mm e 15 mm de espessura, com circuito integrado de tubo de polietileno reticulado (PE-X) com barreira de oxigénio, de 9,9 mm de diâmetro e 1,1 mm de espessura, com isolamento térmico de poliestireno expandido de 27 mm de espessura, Euroclasse B-s1, d0 de reacção ao fogo, segundo NP EN 13501-1. (material) | 0.417 | 312184 | 130180.728 |
| mt37tpu012g | m | Tubo de polietileno reticulado (PE-Xa) com barreira de oxigénio e camada de protecção de polietileno (PE) modificado, de 20 mm de diâmetro exterior e 2 mm de espessura, segundo NP EN ISO 15875-2. (material) | 0.1 | 3524.22 | 352.422 |
| mt38etu108a | Ud | Tê de latão, de 20x9,9x20 mm, sistema de união Quick and Easy, inclusive anéis. (material) | 1 | 17192.14 | 17192.140 |
| mo004 | h | Oficial de 1ª instalador de aquecimento. (mão de obra) | 0.131 | 1057.3 | 138.506 |
| mo103 | h | Ajudante de instalador de aquecimento. (mão de obra) | 0.066 | 603.82 | 39.852 |
| % | % | Custos directos complementares | 2 % | 147903.648 | 2958.073 |
|  |  | Custos directos |  |  | 150861.721 |

Resíduos:
- colocação: mt38etu100a; factor de resíduo 0.0045
- colocação: mt37tpu012g; factor de resíduo 0.0275049

## Recursos

**mt38etu100a** Ud Painel refrigerante
Dados técnicos: Custo energético 959.079 MJ; Emissão de CO2 17.733 kg; Código LER 17 08 02; Massa do elemento 31.64 kg; Volume 0.03164 m3
Resíduos:
- embalagem: re170203 Plástico. (componente de resíduo); rendimento 0.036 kg; Código LER 17 02 03; Massa do elemento 1 kg; Volume 0.001667 m3

**mt37tpu012g** m Tubo de polietileno reticulado (PE-Xa) com barreira de oxigénio e camada de protecção de polietileno (PE) modificado
Dados técnicos: Custo energético 9.979 MJ; Emissão de CO2 0.495 kg; Código LER 17 02 03; Massa do elemento 0.103 kg; Volume 0.000172 m3
