# Painel para sistema de aquecimento e arrefecimento por tecto radiante, com tecto falso contínuo

- Propriedade do ficheiro: CYPE Ingenieros S.A.
- Formato: FIEBDC-3/2016
- Programa: Gerador de preços para construção civil. CYPE Ingenieros, S.A.
- Data: 17/04/2024
- Âmbito geográfico: Angola
- Moeda: AOA
- Custos indirectos: 3 %
- IVA: 18 %

## I Instalações

### IC Aquecimento, arrefecimento, climatização e A.Q.S.

#### ICE Emissores a água para aquecimento e arrefecimento

**ICE021** Ud Painel para sistema de aquecimento e arrefecimento por tecto radiante, com tecto falso contínuo.
Painel refrigerante, de gesso laminado, para tecto falso contínuo, de 1000x1200 mm e 15 mm de espessura, com circuito integrado de tubo de polietileno reticulado (PE-X) com barreira de oxigénio, de 9,9 mm de diâmetro e 1,1 mm de espessura, com isolamento térmico de poliestireno expandido de 27 mm de espessura, Euroclasse B-s1, d0 de reacção ao fogo, segundo NP EN 13501-1, para sistema de aquecimento e arrefecimento por tecto radiante; suspenso da laje com estrutura metálica. Totalmente montado, ligado e testado.
Critérios considerados na determinação do preço da unidade de obra: O preço não inclui a estrutura suporte.
Inclui: Aparafusamento e colocação das placas. Tratamento de juntas.
Critério de medição de projecto: Número de unidades previstas, segundo documentação gráfica de Projecto.
Critério de medição de obra: Medir-se-á o número de unidades realmente executadas segundo especificações de Projecto.

| Código | Un | Descrição | Rendimento | Preço | Importância |
|---|---|---|---|---|---|
| mt38etu100c | Ud | Painel refrigerante, de gesso laminado, para tecto falso contínuo, de 1000x1200 mm e 15 mm de espessura, com circuito integrado de tubo de polietileno reticulado (PE-X) com barreira de oxigénio, de 9,9 mm de diâmetro e 1,1 mm de espessura, com isolamento térmico de poliestireno expandido de 27 mm de espessura, Euroclasse B-s1, d0 de reacção ao fogo, segundo NP EN 13501-1. (material) | 1 | 166325.56 | 166325.560 |
| mo004 | h | Oficial de 1ª instalador de aquecimento. (mão de obra) | 0.157 | 1057.3 | 165.996 |
| mo103 | h | Ajudante de instalador de aquecimento. (mão de obra) | 0.079 | 603.82 | 47.702 |
| % | % | Custos directos complementares | 2 % | 166539.258 | 3330.785 |
|  |  | Custos directos |  |  | 169870.043 |

Resíduos:
- colocação: mt38etu100c; factor de resíduo 0.0045

## Recursos

**mt38etu100c** Ud Painel refrigerante
Dados técnicos: Custo energético 481.283 MJ; Emissão de CO2 8.953 kg; Código LER 17 08 02; Massa do elemento 15.82 kg; Volume 0.01582 m3
Resíduos:
- embalagem: re170203 Plástico. (componente de resíduo); rendimento 0.036 kg; Código LER 17 02 03; Massa do elemento 1 kg; Volume 0.001667 m3
