# Colector para aquecimento por piso radiante, para indústria e sector terciário

- Propriedade do ficheiro: CYPE Ingenieros S.A.
- Formato: FIEBDC-3/2016
- Programa: Gerador de preços para construção civil. CYPE Ingenieros, S.A.
- Data: 17/04/2024
- Âmbito geográfico: Angola
- Moeda: AOA
- Custos indirectos: 3 %
- IVA: 18 %

## I Instalações

### IC Aquecimento, arrefecimento, climatização e A.Q.S.

#### ICE Emissores a água para aquecimento e arrefecimento

**ICE101** Ud Colector para aquecimento por piso radiante, para indústria e sector terciário.
Colector modular, de poliamida, de 1 1/2" de diâmetro, para 4 circuitos, conjunto de acessórios para formação de colector modular, racores fêmea de 20 mm x 3/4" eurocone, curvatubos de plástico, conjunto de duas válvulas de esfera para fecho do circuito do colector de 1 1/2" de diâmetro. Totalmente montado, ligado e testado.
Inclui: Marcação da localização do colector. Colocação do colector. Ligação das tubagens ao colector. Ligação do colector à rede de distribuição interior ou à caldeira.
Critério de medição de projecto: Número de unidades previstas, segundo documentação gráfica de Projecto.
Critério de medição de obra: Medir-se-á o número de unidades realmente executadas segundo especificações de Projecto.

| Código | Un | Descrição | Rendimento | Preço | Importância |
|---|---|---|---|---|---|
| mt37alu121a | Ud | Conjunto de acessórios para formação de colector modular, de 1 1/2" de diâmetro, formado por dois suportes longos de parede, dois suportes curtos de parede, duas válvulas de enchimento de latão, dois termómetros, um manómetro, dois tampões terminais e material de montagem. (material) | 1 | 295373.27 | 295373.270 |
| mt37alu125aa | Ud | Colector modular, de poliamida, de 1 1/2" de diâmetro, para 4 circuitos. (material) | 1 | 595545.95 | 595545.950 |
| mt37alu005e | Ud | Racor fêmea de 20 mm x 3/4" eurocone. (material) | 8 | 12543.42 | 100347.360 |
| mt37alu085a | Ud | Conjunto de duas válvulas de esfera para fecho do circuito do colector de 1 1/2" de diâmetro. (material) | 1 | 265058.06 | 265058.060 |
| mt37alu016a | Ud | Curvatubos de plástico. (material) | 8 | 3245.99 | 25967.920 |
| mo004 | h | Oficial de 1ª instalador de aquecimento. (mão de obra) | 2.098 | 1057.3 | 2218.215 |
| mo103 | h | Ajudante de instalador de aquecimento. (mão de obra) | 2.098 | 603.82 | 1266.814 |
| % | % | Custos directos complementares | 2 % | 1285777.589 | 25715.552 |
|  |  | Custos directos |  |  | 1311493.141 |

Resíduos:
- colocação: mt37alu125aa Colector modular, de poliamida, de 1 1/2" de diâmetro, para 4 circuitos; factor de resíduo 0.0165

## Recursos

**mt37alu121a** Ud Conjunto de acessórios para formação de colector modular
Dados técnicos: Custo energético 0.046 MJ; Emissão de CO2 0.073 kg
Resíduos:
- embalagem: re150101 Embalagens de papel e cartão. (componente de resíduo); rendimento 0.086 kg; Código LER 15 01 01; Massa do elemento 1 kg; Volume 0.001333 m3

**mt37alu125aa** Ud Colector modular, de poliamida, de 1 1/2" de diâmetro, para 4 circuitos
Dados técnicos: Custo energético 39.743 MJ; Emissão de CO2 2.008 kg; Código LER 17 02 03; Massa do elemento 0.41 kg; Volume 0.000683 m3
Resíduos:
- embalagem: re150101 Embalagens de papel e cartão; rendimento 0.042 kg

**mt37alu005e** Ud Racor fêmea de 20 mm x 3/4" eurocone
Dados técnicos: Custo energético 41.153 MJ; Emissão de CO2 2.822 kg
Resíduos:
- embalagem: re150101 Embalagens de papel e cartão; rendimento 0.072 kg

**mt37alu085a** Ud Conjunto de duas válvulas de esfera para fecho do circuito do colector de 1 1/2" de diâmetro
Dados técnicos: Custo energético 254.811 MJ; Emissão de CO2 17.183 kg
Resíduos:
- embalagem: re150101 Embalagens de papel e cartão; rendimento 0.086 kg
