# Sistema de aquecimento e arrefecimento por piso radiante, em seco

- Propriedade do ficheiro: CYPE Ingenieros S.A.
- Formato: FIEBDC-3/2016
- Programa: Gerador de preços para construção civil. CYPE Ingenieros, S.A.
- Data: 17/04/2024
- Âmbito geográfico: Angola
- Moeda: AOA
- Custos indirectos: 3 %
- IVA: 18 %

## I Instalações

### IC Aquecimento, arrefecimento, climatização e A.Q.S.

#### ICE Emissores a água para aquecimento e arrefecimento

**ICE120** m² Sistema de aquecimento e arrefecimento por piso radiante, em seco.
Sistema de aquecimento por piso radiante, composto por, banda de espuma de polietileno (PE), de 150x10 mm, painel isolante moldado, de 1200x800 mm e 30 mm de espessura, de poliestireno expandido (EPS), com difusores de alumínio e tubo de polietileno reticulado (PE-Xa) com barreira de oxigénio e camada de protecção de polietileno (PE) modificado, de 16 mm de diâmetro exterior e 2 mm de espessura. Totalmente montado, ligado e testado.
Inclui: Preparação e limpeza da superfície de apoio. Marcação da instalação. Fixação do rodapé perimetral. Colocação dos painéis. Marcação do traçado da tubagem. Colocação e fixação das tubagens.
Critério de medição de projecto: Superfície útil, medida segundo documentação gráfica de Projecto.
Critério de medição de obra: Medir-se-á a superfície realmente executada segundo especificações de Projecto.

| Código | Un | Descrição | Rendimento | Preço | Importância |
|---|---|---|---|---|---|
| mt17epu021a | m | Banda de espuma de polietileno (PE), de 150x10 mm, com fitas autoadesivas. (material) | 0.6 | 3767.66 | 2260.596 |
| mt17epu009a | Ud | Painel isolante moldado, de 1200x800 mm e 30 mm de espessura, de poliestireno expandido (EPS), com difusores de alumínio, com propagação retardada da chama Euroclasse E, espaçamento do tubo múltiplo de 20 cm. (material) | 1.042 | 35844.98 | 37350.469 |
| mt37tpu012a | m | Tubo de polietileno reticulado (PE-Xa) com barreira de oxigénio e camada de protecção de polietileno (PE) modificado, de 16 mm de diâmetro exterior e 2 mm de espessura, segundo NP EN ISO 15875-2. (material) | 5 | 3524.22 | 17621.100 |
| mo004 | h | Oficial de 1ª instalador de aquecimento. (mão de obra) | 0.879 | 1057.3 | 929.367 |
| mo103 | h | Ajudante de instalador de aquecimento. (mão de obra) | 0.879 | 603.82 | 530.758 |
| % | % | Custos directos complementares | 2 % | 58692.290 | 1173.846 |
|  |  | Custos directos |  |  | 59866.136 |

Resíduos:
- colocação: mt17epu021a Banda de espuma de polietileno (PE), de 150x10 mm, com fitas autoadesivas; factor de resíduo 0.0597238
- colocação: mt17epu009a; factor de resíduo 0.024
- colocação: mt37tpu012a; factor de resíduo 0.0275

## Recursos

**mt17epu021a** m Banda de espuma de polietileno (PE), de 150x10 mm, com fitas autoadesivas
Dados técnicos: Custo energético 14.504 MJ; Emissão de CO2 0.516 kg; Código LER 17 06 04; Massa do elemento 0.105 kg; Volume 0.000175 m3
Resíduos:
- embalagem: re170203 Plástico. (componente de resíduo); rendimento 0.001 kg; Código LER 17 02 03; Massa do elemento 1 kg; Volume 0.001667 m3

**mt17epu009a** Ud Painel isolante moldado
Dados técnicos: Custo energético 85.887 MJ; Emissão de CO2 3.044 kg; Código LER 17 06 04; Massa do elemento 0.856 kg; Volume 0.001427 m3
Resíduos:
- embalagem: re170203 Plástico; rendimento 0.074 kg

**mt37tpu012a** m Tubo de polietileno reticulado (PE-Xa) com barreira de oxigénio e camada de protecção de polietileno (PE) modificado
Dados técnicos: Custo energético 7.363 MJ; Emissão de CO2 0.366 kg; Código LER 17 02 03; Massa do elemento 0.076 kg; Volume 0.000127 m3
