# Cortina de ar

- Propriedade do ficheiro: CYPE Ingenieros S.A.
- Formato: FIEBDC-3/2016
- Programa: Gerador de preços para construção civil. CYPE Ingenieros, S.A.
- Data: 26/10/2024
- Âmbito geográfico: Angola
- Moeda: AOA
- Custos indirectos: 3 %
- IVA: 18 %

## I Instalações

### IC Aquecimento, arrefecimento, climatização e A.Q.S.

#### ICF Unidades não autónomas de climatização

**ICF130** Ud Cortina de ar.
Cortina de ar, com caixa metálica envernizada cor branca RAL 9003, de 1080x210x250 mm (recomendado para altura máxima 3 m), caudal de ar 1400 m³/h, ventilador tangencial de alto rendimento com motor para alimentação monofásica a 230 V, de duas velocidades, controlo remoto para selecção de velocidade. Totalmente montado, ligado e colocado em funcionamento pela empresa instaladora para a verificação do seu correcto funcionamento.
Inclui: Implantação da unidade. Colocação e fixação da unidade. Ligação. Colocação em funcionamento.
Critério de medição de projecto: Número de unidades previstas, segundo documentação gráfica de Projecto.
Critério de medição de obra: Medir-se-á o número de unidades realmente executadas segundo especificações de Projecto.

| Código | Un | Descrição | Rendimento | Preço | Importância |
|---|---|---|---|---|---|
| mt42csp110caa | Ud | Cortina de ar, com caixa metálica envernizada cor branca RAL 9003, de 1080x210x250 mm (recomendado para altura máxima 3 m), caudal de ar 1400 m³/h, ventilador tangencial de alto rendimento com motor para alimentação monofásica a 230 V, de duas velocidades, controlo remoto para selecção de velocidade. (material) | 1 | 797742.5 | 797742.500 |
| mo005 | h | Oficial de 1ª instalador de ar condicionado. (mão de obra) | 3.934 | 1084.69 | 4267.170 |
| mo104 | h | Ajudante de instalador de ar condicionado. (mão de obra) | 3.934 | 619.46 | 2436.956 |
| % | % | Custos directos complementares | 2 % | 804446.626 | 16088.933 |
|  |  | Custos directos |  |  | 820535.559 |

## Recursos

**mt42csp110caa** Ud Cortina de ar, com caixa metálica envernizada cor branca RAL 9003
Dados técnicos: Custo energético 802.116 MJ; Emissão de CO2 43.396 kg
Resíduos:
- embalagem: re150101 Embalagens de papel e cartão. (componente de resíduo); rendimento 2.175 kg; Código LER 15 01 01; Massa do elemento 1 kg; Volume 0.001333 m3
- embalagem: re170201 Madeira. (componente de resíduo); rendimento 0.606 kg; Código LER 17 02 01; Massa do elemento 1 kg; Volume 0.000909 m3
